# WENT Hamburger Landstraße 19 a-h, Wentorf
Leistungsbeschreibung (GAEB 90, DA81)
Währung: EUR

## Zusätzlicher Text
Technische Vertragsbedingungen für Zimmer- und Holzarbeiten 1. Globale A
ngaben zum BauvorhabenKontakte Bauherr, Planverfasser, etc. siehe Titels
eite des LeistungsverzeichnissesDie Ausführungszeichnungen sind beigefüg
t. Rückfragen und Anmerkungen sind frühzeitig vor Abgabe des Angebotes d
em Planverfasser anzumelden.  2. Angaben zur Örtlichkeit  Anschrift der
Baustelle siehe Titelseite des Leistungsverzeichnisses3. Termine und Fri
sten  Termine und Fristen siehe Titelseite des Leistungsverzeichnisses,
sowie die in der öffentlichen Ausschreibung angegebenen Angaben. 4. Mitg
eltende Normen und Regeln  4.1. Allgemeines Es gelten für alle Gewerke d
ie zusätzlichen technischen Vertragsbedingung des Bauvorhabens! Die allg
emein anerkannten Regeln der Technik sind einzuhalten, darunter fallen i
nsbesonde aber nicht ausschließlich die einschlägigen technischen Regelw
erke der Fachverbände, Innungen sowie die jeweiligen Herstellerangaben.
Die im folgenden aufgeführten Normen und Regelwerke sind nur beispielhaf
t aufgelistet und erheben keinen Anspruch an Vollständigkeit und Aktuali
tät.
Es gelten jeweils die Normen und Regeln in der zum Vertragsschluss gülti
gen Fassung einschließlich der Änderungen, Berichtigungen und Beiblätter
.
Maßnahmen für die Lieferung, Ausführung und Abrechnung der Leistungen si
nd die allgemeinen Technischen Vorschriften für Bauleistungen (VOB/C), s
owie die Allgemeinen Vertragsbedingungen für die Ausführung von Bauleist
ungen (VOB/B), sowie die weiteren einschlägigen DIN-Vorschriften in der
 jeweils neuesten Fassung.
Die Gewährleistung wird auf 5 Jahre nach BGB vereinbart.Die einschlägige
n Unfallverhütungsvorschriften und die Vorschriften der Berufsgenossensc
haften sind zu beachten und einzuhalten.Soweit in der Leistungsbeschreib
ung auf Technische Spezifikationen, z.B. nationale Normen, mit denen Eur
opäische Normen umgesetzt werden, europäische technische Zulassungen, ge
meinsame technische Spezifikationen, internationale Normen, Bezug genomm
en wird, werden auch ohne den ausdrücklichen Zusatz: "oder gleichwertig"
, immer gleichwertige Technische Spezifikationen in Bezug genommen.
DIN 4102-6 Brandverhalten von Baustoffen und Bauteilen; Lüftungsleitunge
n,Begriffe, Anforderungen und Prüfungen

DIN 4109 Schallschutz im Hochbau, Anforderungen und Nachweise
DIN 4109-1 Norm-Entwurf: Schallschutz im Hochbau - Teil 1: Anforderungen

DIN 4109-11 Norm-Entwurf: Schallschutz im Hochbau - Teil 11: Nachweis de
sSchallschutzes - Güte- und Eignungsprüfung

DIN 4719 Lüftung von Wohnungen - Anforderungen, Leistungsprüfungen undKe
nnzeichnung von Lüftungsgeräten

DIN EN 1886 Lüftung von Gebäuden - Zentrale raumlufttechnische Geräte -
MechanischeEigenschaften und Messverfahren

DIN EN ISO 1461 Durch Feuerverzinken auf Stahl aufgebrachte Zinküberzüge
(Stückverzinken) - Anforderungen und Prüfungen

DIN EN ISO 4042 Verbindungselemente - Galvanische Überzüge VDI 2055 Wärm
e- und Kälteschutz für betriebs- und haustechnische Anlagen -Berechnunge
n, Gewährleistungen, Mess- und Prüfverfahren, Gütesicherung,Lieferbeding
ungen VDI 6031 Abnahmeprüfung von Raumkühlflächen

BGI 531 Installationsarbeiten RAL-GZ 595 Kulissenschalldämpfer- Gütesich
erung VdS 2097-01 Baulicher Brandschutz: Produkte und Anlagen, Teil 1, P
rüfung und Anerkennung von Baustoffen, Bauteilen und Bauarten Herausgebe
r: VdS Schadenverhütung, Köln

VdS 2097-02 Baulicher Brandschutz: Produkte und Anlagen, Teil 2, Nichtbr
ennbareBaustoffe; Baustoffe für Brandschutzmaßnahmen Herausgeber: VdS Sc
hadenverhütung, Köln

VdS 2097 -07 Baulicher Brandschutz: Produkte und Anlagen, Teil 7, Lüftun
gsleitungen und Absperrvorrichtungen gegen Brandübertragung Herausgeber:
 VdS Schad enverhütung, Köln

VdS 2097-09 Baulicher Brandschutz: Produkte und Anlagen, Teil 9,Brandsch
utztechnische Anlagen Herausgeber: VdS Schadenverhütung, Köln

VdS 2298 Lüftungsanlagen im Brandschutzkonzept, Merkblatt für Planung, A
usführungund Betrieb Herausgeber: VdS Schadenverhütung, Köln
VdS 3501 Isolationsfehlerschutz in elektrischen Anlagen mit elektronisch
enBetriebsmitteln - RCD und FU; Richtlinien zur Schadenverhütung Herausg
eber: VdS Schadenverhütung, Köln

DIN EN 12102 Klimageräte, Flüssigkeitskühlsätze, Wärmepumpen und Entfeuc
hter mitelektrisch angetriebenen Verdichtern zur Raumbeheizung und Kühlu
ng -Messung der Luftschallemissionen - Bestimmung des Schallleistungspeg
els

DIN EN 60848 GRAFCET - Spezifikationssprache für Funktionspläne der Abla
ufsteuerung

DIN EN 215 Norm, Ausgabe: 2007-11â_¨Thermostatische Heizkörperventile -
Anforderungen und Prüfung; Deutsche Fassung EN 215:2004+A1:2006â_¨DIN EN
 442-1, Norm-Entwurf, Ausgabe: 2011-01â_¨Radiatoren und Konvektoren - Te
il 1: Technische Spezifikationen und Anforderungenâ_¨DIN EN 442-2, Norm-
Entwurf, Ausgabe: 2011-01â_¨Radiatoren und Konvektoren - Teil 2: Prüfver
fahren und Leistungsangabeâ_¨
DIN EN 442-3, Norm-Entwurf, Ausgabe: 2011-01â_¨Radiatoren und Konvektore
n - Teil 3: Konformitätsbewertungâ_¨DIN EN 834, Norm-Entwurf,  Ausgabe:
2010-07 â_¨Heizkostenverteiler für die Verbrauchserfassung von Raumheizf
lächen - Geräte mit elektrischer Energieversorgung; Deutsche Fassung prE
N 834:2010â_¨DIN 3372-4 Norm, Ausgabe: 1983-04â_¨Gasverbrauchseinrichtun
gen; Heizstrahler mit Brennern ohne Gebläse, ortsveränderliche Heizstrah
ler für Raum- und Freiflächenheizungâ_¨DIN V 3838 Vornorm, Ausgabe: 2003
-11â_¨Heizungsarmaturen - Lösbare Verbindung mit Rohraußengewinde G 3/4
A und Innenkonusâ_¨DIN 3842 Norm, Ausgabe: 1979-03â_¨Heizungsarmaturen;
Heizkörper-Verschraubungen, PN 10, Maße, Werkstoffe, Ausführungâ_¨DIN 47
03-1 Norm, Ausgabe: 1999-12â_¨Raumheizkörper - Teil 1: Maße von Gliedhei
zkörpernâ_¨DIN 4703-3 Norm, Ausgabe: 2000-10â_¨Raumheizkörper - Teil 3:
Umrechnung der Norm-Wärmeleistungâ_¨DIN 4704-2 Norm, Ausgabe: 1999-10â_¨
Wärmetechnische Untersuchung von Raumheizkörpern - Teil 2: Offene Prüfka
bineâ_¨
DIN 4704-4 Norm, Ausgabe: 1999-10â_¨Wärmetechnische Untersuchung von Rau
mheizkörpern - Teil 4: Unterflurheizkörper ohne und mit Gebläse in der o
ffenen Prüfkabineâ_¨DIN 4704-5 Norm, Ausgabe: 1999-10â_¨Wärmetechnische
Untersuchung von Raumheizkörpern - Teil 5: Heizkörper mit Gebläse

DIN EN 806-1, Ausgabe: 2001-12â_¨Technische Regeln für Trinkwasser-Insta
llationen - Teil 1: Allgemeinesâ_¨DIN EN 806-2, Ausgabe: 2005-06â_¨Techn
ische Regeln für Trinkwasser-Installationen - Teil 2: Planungâ_¨DIN EN 8
06-3, Ausgabe: 2006-07â_¨Technische Regeln für Trinkwasser-Installatione
n - Teil 3: Berechnung der Rohrinnendurchmesser - Vereinfachtes Verfahre
nâ_¨DIN EN 806-4, Ausgabe: 2010-06 â_¨Technische Regeln für Trinkwasser-
Installationen - Teil 4: Installation; Deutsche Fassung EN 806-4:2010â_¨
DIN EN 806-5, Ausgabe: 2009-05â_¨Technische Regeln für Installationen in
nerhalb von Gebäuden für Wasser für den menschlichen Gebrauch - Teil 5:
Betrieb und Wartung; Deutsche Fassung prEN 806-5:2009

DIN CEN/TS 1451-2, Ausgabe: 2012-05 â_¨Kunststoff-Rohrleitungssysteme zum
 Ableiten von Abwasser (niedriger und hoher Temperatur) innerhalb der Ge
bäudestruktur - Polypropylen (PP) - Teil 2: Empfehlungen für die Beurtei
lung der Konformität; Deutsche Fassung CEN/TS 1451-2:2012 â_¨DIN EN ISO
1452-1-5, Ausgabe: 2010-04â_¨Kunststoff-Rohrleitungssysteme für die Wass
erversorgung und für erdverlegte und nicht erdverlegte Entwässerungs- un
d Abwasserdruckleitungen - Weichmacherfreies Polyvinylchlorid (PVC-U) De
utsche Fassung EN ISO 1452-1-5:2009â_¨
DIN CEN/TS 1519-2, Ausgabe: 2012-05 â_¨Kunststoff-Rohrleitungssysteme zum
 Ableiten von Abwasser (niedriger und hoher Temperatur) innerhalb der Ge
bäudestruktur - Polyethylen (PE) - Teil 2: Empfehlungen für die Beurteil
ung der Konformität; Deutsche Fassung CEN/TS 1519-2:2012 â_¨DIN EN 1717,
 Ausgabe: 2011-08â_¨Schutz des Trinkwassers vor Verunreinigungen in Trin
kwasser-Installationen und allgemeine Anforderungen an Sicherungseinrich
tungen zur Verhütung von Trinkwasserverunreinigungen durch Rückfließen;
Deutsche Fassung EN 1717:2000; Technische Regel des DVGWâ_¨DIN 1986-4 No
rm-Entwurf, Ausgabe: 2010-10â_¨Entwässerungsanlagen für Gebäude und Grun
dstücke - Teil 4: Verwendungsbereiche von Abwasserrohren und -formstücke
n verschiedener Werkstoffeâ_¨
DIN 1986-30, Ausgabe: 2012-02 â_¨Entwässerungsanlagen für Gebäude und Gr
undstücke - Teil 30: Instandhaltung â_¨DIN 1986-100, Ausgabe: 2008-05 â_
¨Entwässerungsanlagen für Gebäude und Grundstücke - Teil 100: Bestimmung
en in Verbindung mit DIN EN 752 und DIN EN 12056 â_¨DIN 1988-1, Ausgabe:
 1988-12â_¨Technische Regeln für Trinkwasser-Installationen (TRWI) Teil
1: Allgemeines; Technische Regel des DVGWâ_¨DIN 1988-2, Ausgabe: 1988-12
â_¨Technische Regeln für Trinkwasser-Installationen (TRWI) Teil 2: Planu
ng und Ausführung; Bauteile, Apparate, Werkstoffe; Technische Regel des
DVGWâ_¨DIN 1988-3, Ausgabe: 1988-12â_¨Technische Regeln für Trinkwasser-
Installationen (TRWI) Teil 3: Ermittlung der Rohrdurchmesser; Technische
 Regel des DVGWâ_¨DIN 1988-20, Ausgabe 2008-07â_¨Technische Regeln für T
rinkwasser-Installationen; Teil 20: Installation Typ A (geschlossenes Sy
stem) â_" Planung, Bauteile, Apparate, Werkstoffe; Technische Regel des
DVGWâ_¨DIN EN 1988-100, Ausgabe: 2011-08â_¨Technische Regeln für Trinkwa
sser-Installationen - Teil 100: Schutz des Trinkwassers, Erhaltung der T
rinkwassergüte; Technische Regel des DVGWâ_¨DIN 1988-200, Ausgabe: 2012-
05 â_¨Technische Regeln für Trinkwasser-Installationen - Teil 200: â_¨In
stallation Typ A (geschlossenes System) â_" Planung, Bauteile, Apparate,
 Werkstoffe; Technische Regel des DVGWâ_¨DIN 1988-300, Ausgabe: 2012-05 â
_¨Technische Regeln für Trinkwasser-Installationen - Teil 300: Ermittlun
g der Rohrdurchmesser; Technische Regel des DVGW â_¨
DIN 1988-500, Ausgabe: 2010-10â_¨Technische Regeln für Trinkwasser-Insta
llationen - Teil 500: Druckerhöhungsanlagen mit drehzahlgeregelten Pumpe
n; Technische Regel des DVGWâ_¨DIN 1988-600, Ausgabe : 2010-12â_¨Technis
che Regeln für Trinkwasser-Installationen - Teil 600: Trinkwasser-Instal
lationen in Verbindung mit Feuerlösch- und Brandschutzanlagen; Technisch
e Regel des DVGWâ_¨DIN 2403, Ausgabe: 2007-05â_¨Kennzeichnung von Rohrle
itungen nach dem Durchflussstoffâ_¨DIN 3266, Ausgabe 2008-07 Armaturen f
ür Trinkwasserinstallationen in Grundstücken und Gebäuden -  Rohrbelüfte
r Bauformen D und E â_" Anforderungen und Prüfungenâ_¨
5. Angaben zur BaustelleAllgemeine Angaben zur Baustelle siehe zusätzlic
he technische Vertragsbedingungen. Die Arbeiten sind in folgenden Gescho
ssen auszuführen: EG, 1.OG, 2.OG. Fassadengerüste werden bauseits geste
llt als Malergerüst Lastklasse 3 (2kN/m2) W09 - ca. 90 cm breite. Bei de
r vorhandenen Bebauung in der Umgebung des Baugrundstücks handelt es sic
h um Wohnbebauung. Die maximal zulässige Belastung von Decken durch lage
rnde Baustoffe beträgt 1,5 kg/m2 6. Angaben zu Stoffen und Bauteilen. Be
i brandschutztechnischen Anforderungen sind die amtlichen Nachweise (Prü
fzeugnis oder Prüfbescheid oder allgemeine bauaufsichtliche Zulassung) d
er Bauleitung zu übergeben. Bei nicht genormten Stoffen und Bauteilen si
nd, soweit erforderlich, die bauaufsichtlichen Zulassungen der Bauleitun
g zu übergeben Das eingebaute Material muss dem Muster entsprechen; eine
 Bestätigung des Musters durch den Auftraggeber ist einzuholen. Die Lief
erung von Zubehör und Ersatzteilen muss für die Dauer von zehnJahren ges
ichert sein. Alle verwendeten Kunststoffe müssen alterungs- und lichtbes
tändig sowie mindestens schwer entflammbar sein. Ihre Widerstandsfähigke
it gegen chemische und atmosphärische Einflüsse, gegen Wärme und Kälte,
und ihr elastisches Verhalten müssen dem Verwendungszweck dauerhaft ents
prechen. Für Verschleißteile, Filter und dergleichen ist dem Auftraggebe
r eine Aufstellung mit allen zur Nachbestellung erforderlichen technisch
en Angaben und Bezugsnachweis zu übergeben. Die Geräte müssen zumFilterw
echsel gut zugänglich sein. 7. Angaben zur Ausführung 7.1. Allgemeines V
or Ausführungsbeginn hat der Auftragnehmer mit em Auftraggeber festzuleg
en, wo das zu verwendende Material auf der Baustelle gelagert werden kan
n, um gegenseitige Störungen der am Bau beteiligten Handwerker während d
er Bauausführung zu vermeiden. Vor der Durchführung von Stemm-, Bohr- un
d Einsetzarbeiten an Estrichen sowie geputzten Wänden und Decken sind Le
itungen mit einem Suchgerät zu orten. Für die Arbeiten notwendige Kernbo
hrungen sind in den Leistungen eingerechnet und werden nicht gesondert v
errechnet. Späne vom Bohren und Fräsen sowie Reste von Schleifstaub sind
 sofort von den bearbeiteten Teilen zu entfernen. Der Auftragnehmer hat
sich beim Befestigen von Bauteilen an Vorsatzschalen zu vergewissern, da
ss durch die Befestigungsmittel keine Beschädigungen nicht sichtbarer Le
itungen und Rohre entstehen. Bei Schleifarbeiten im Trockenverfahren sin
d Absauggeräte zu verwenden. Befestigungselemente, die im Ausnahmefall F
lächendichtungen durchdringen, sind mit auf das Dichtungsmaterial abgest
immten Abdichtungsstoffen (i.d.R. ohne Lösungsmittel) abzudichten. Im Zw
eifel ist Rücksprache mit der Bauleitung erforderlich. Beschädigungen an
 Dampfsperr- oder Dampfbremsschichten oder an luftdichten Schichten sind
 sofort der Bauleitung zu melden. Die s gilt für Schäden jeder Grösse, a
lso alle Schäden! Es ist mit der Bauleitung zu klären, wer die Schäden b
eseitigen soll. In allen Fällen ist vor dem Abdecken mit nachfolgenden B
auteilen der Bauleitung die Überprüfung der Schadensbehebung zu ermöglic
hen. Alle Maße sind vor der Ausführung am Bau zu überprüfen, sofern kein
e Detailzeichnungen mit verbindlichen Maßangaben vorliegen Nach Aufforde
rung durch den Auftraggeber sind benutzte Räume innerhalb von drei Werkt
agen besenrein zu räumen. Das Lagern von Druckgasflaschen in Kellerräume
n, Treppenhäusern, Durchgängen und Durchfahrten ist untersagt. Bei Arbei
ten mit brennbaren Gasen muss ein Feuerlöscher, tragbar, nach DIN EN 3 v
orhanden sein Bei Brennschneidearbeiten oder sonstigen funkenerzeugenden
 Arbeiten, z.B. auch Trennarbeiten mit Trennscheiben, in der Nähe von Ba
uteilen derBaustoffklasse B2 bzw. B3 nach DIN 4102 Teil 1 sind geeignete
 Brandschutzmaßnahmen vom Auftragnehmer zu treffen. Bei funkenerzeugende
n Arbeiten, z.B. Trennarbeiten mit Trennscheiben undBrennschneidearbeite
n, in der Nähe zu erhaltener Bauteile sind Glasflächen, glasierte Kerami
koberflächen und andere durch den Funkenflug gefährdete Oberflächen abzu
decken. Wenn bauseitige Vorleistungen erforderlich sind, hat der Auftrag
nehmerdem Auftraggeber rechtzeitig die erforderlichen Angaben möglichst
in Verbindung mit Detailzeichnungen zu übergeben Gefahrbereiche bei Mont
agearbeiten sind abzusperren und zu kennzeichnen.Entstehen dadurch Behin
derungen für andere Unternehmer oder Dritte, sindder Zeitraum der Absper
rung sowie alternative Maßnahmen mit derBauleitung abzustimmen. Vor Begi
nn der Arbeiten sind die tatsächlichen Einbauhöhen bezogen aufdas gesamt
e Ausbausystem mit der Bauleitung abzustimmen, wenn unzulässige Toleranz
en oder Änderungen des geplanten Fußbodenaufbausfestgestellt oder vermut
et werden. Befestigungselemente, die im Ausnahmefall Flächendichtungendu
rchdringen, sind mit auf das Dichtungsmaterial abgestimmtenAbdichtungsst
offen (i.d.R. ohne Lösungsmittel) abzudichten. Im Zweifelist Rücksprache
 mit der Bauleitung erforderlich. Bevor der Auftragnehmer gemäß ATV Absc
hnitt 3.1 Stemm-, Fräs- und Bohrarbeiten mit dem Auftraggeber bzw. der B
auleitung abstimmt, muss er die geplanten Schlitze oder Durchbrüche gemä
ß Abschnitt 4.1 der ATV anden betreffenden Stellen anzeichnen. Zur Abwic
klung des Bauvorhabens ist die Zusammenarbeit mit anderen Gewerken erfor
derlich. Dies gilt auch für die gemeinsame Nutzung vonAussparungen, Schl
itzen und Kanälen. Es sind nur die vorgesehenen Schlitze, Aussparungen,
Durchbrüche zubelegen. Im Zweifel ist die Bauleitung zu konsultieren. De
r Auftragnehmer übernimmt im Rahmen der Rechtsvorschriften die Gewährfür
 das einwandfreie Funktionieren der Anlage. Änderungen an dervorgesehene
n Anlage müssen vor Beginn der Ausführung vom Auftraggeberund dem Fachpl
aner genehmigt werden. Bei m Einbau von Ventilen und Einrichtungsgegenst
änden ist auf den Fliesenschnitt zu achten und eine Lehre nach Absprache
 mit der Bauleitung zu verwenden. Die Bauleitung ist rechtzeitig über de
n Termin der Druckprüfung zu unterrichten, um dieser eine Teilnahme zu e
rmöglichen. Auch bei Anwesenheit der Bauleitung ist ein Protokoll über d
ie Druckprüfunganzufertigen. Die Druckprobe hat vor dem Schließen von Sc
hlitzen,Kanälen u. dgl. stattzufinden. Die Art der Druckprobe ist zuvora
bzusprechen. Wasserleitungen sind bei Frostgefahr zu entleeren. Die Demo
ntage von Rohrleitungen und Einrichtungsgegenständen bei Sanierungen umf
asst sämtliche Formstücke, Befestigungsmittel u. dgl. Wieder verwendbare
 Teile sind dem Auftraggeber zu übergeben. Elastische Fugen sind grundsä
tzlich zu hinterfüllen, um eine Dreiflankenhaftung zu vermeiden. Als Hin
terfüllung sind geschlossenzellige, nicht saugende Materialien zu verwen
den. Befestigungen von schweren Bauteilen auf Wärmedämm-Verbundsystemend
ürfen nur mit wärmedämmenden und druckfesten Stützkörpern, Konsolenoder
sonst igen für den Zweck geeigneten Bauteilen ausgeführt werden. Anbinde
leitungen sind im Bereich von Estrichfugen in Rohrhülsen zuführen. Die S
chwingungsdämpfung von Aggregaten ist Bestandteil der Leistung des Auftr
agnehmers. Bei Montageunterbrechungen sind Rohr- und Kanalenden mit Schu
tzkappen zu versehen. Für Richtungsänderungen sind grundsätzlich Formstü
cke zu verwenden;Flexrohre sind nur zulässig, wenn sie in der Leistungsb
eschreibungvorgesehen sind.

8. Angaben zur Abrechnung Siehe zusätzliche technische Vertragsbedingung
en. Die Abrechnung gemäß Abschnitt 5.3 ATV DIN 18380 bezieht sich auf di
e tatsächlich nach technischen Erfordernissen verlegten Leitungen, Rohre
und Kanäle und dergleichen. Über die technischen Erfordernissehinausgehe
nde und damit unnötige Längen und dadurch verursachteunwirtschaftliche V
erlegung gehen zu Lasten des Auftragnehmers. Wenn keine Abrechung gemäß
Abschnitt 5 ATV DIN 18299 nach Zeichnungmöglich ist, ist ein baubegleite
ndes und prüfbares Aufmaß zu erstellen,das unaufgefordert und rechtzeiti
g vor Verdeckung der Leistungen durchnachfolgende Leistungen der Bauleit
ung zur Prüfung vorzulegen. Ein prüfbares Aufmaß erfordert die eindeutig
e Zuordnung der Maße zu den Positionen des Leistungsverzeichnisses, gegl
iedert nach Räumen, Anlagenteilen, Leitungssträngen und dergleichen, so
dass alle Maßeproblemlos nachvollziehbar sind. Das Liefern von Konstrukt
ions- und Ausführungsplänen, die nur für das vom Bieter angebotene Produ
kt gelten bzw. erforderlich sind, zählt nicht zu den Besonderen Leistung
en nach Abschnitt 4.2.1 ATV DIN 18380, sondern ist eine Nebenleistung.

9. Sonstige Angaben Siehe zusätzliche technische  Vertragsbedingungen Fo
lgende Ausführungszeichnungen sind der Leistungsbe schreibung im jeweils
 angegebenen Maßstab beigefügt:

Die vom Auftragnehmer verwendeten Ausführungsunterlagen müssen den Freig
abevermerk des Auftraggebers oder des Architekten tragen. Durch Übergabe
 neuer Unterlagen ungültig gewordene Unterlagen sind vom Auftragnehmer e
ntsprechend zu kennzeichnen und aufzubewahren. Nichtfreigegebene Unterla
gen dürfen nicht verwendet werden.

## Heizung Sanitär

### 1 Baustelleneinrichtung

**1.01 Baustelle einrichten**
Geräte, Werkzeuge und sonstige Betriebsmittel, die zur
vertragsgemäßen Erfüllung der Bauleistungen erforderlic
h sind, auf die Baustelle bringen, bereitstellen und so
weit der Geräteeinsatz nicht gesondert berechnet wird,
betriebsfertig aufstellen einschl. der dafür notwendige
n Arbeiten.Baubüros, Unterkünfte, Werkstätten, Lagersch
uppen und dergleichen, soweit erforderlich, an- und abt
ransportieren, aufbauen und einrichten.

Kosten für Vorhalten, Unterhalten und Betreiben der Ger
äte, Anlagen und Einrichtungen werden nicht mit dieser
Pauschale, sondern mit den Einheitspreisen der entsprec
henden Teilleistung vergütet.

Durch den Auftraggeber gestellt werden Baugerüste in de
r Fassade, Baustellen-WC und Baustrom.
Menge: 1,000 psch
Zuordnung: 391 DIN276_06

**1.02 Baustelle räumen**
Baustelle von allen Geräten, Anlagen, Einrichtungen und
 dergleichen räumen.Benutzte Flächen und Wege entsprech
end dem ursprünglichen Zustand ordnungsgemäß herrichten
. Verunreinigungen beseitigen.
Menge: 1,000 psch
Zuordnung: 391 DIN276_06

### 2 Neubau Grundleitung

**2.01 Kamerabefahrung der Grundsielleitung zur Ortung des Sielanschluss**
*** Grundposition ZZ 001.0
Kamerabefahrung der Grundsielleitung zurder Ortung des
Sielanschluss an der Grundstücksgrenze und Markierung a
n der Estrichoberfläche, Erfassung der Einleiter zur Ei
nbindung in die Hochsielleitung. Erstellung eines Proto
kolls über den Zustand der Anschlussleitung.
Ca. 15 Meter Leitungslänge
Menge: 1,000 Stck
Zuordnung: 541 DIN276_06

**2.02 Ortung des Sielanschlusses**
*** Wahlposition ZZ 001.1
wie vor, jedoch nur Ortung des Sielanschlusses mittels
Sensor / Kamera.
Dokumentation der Grundsielleitung nach Kamerafahrt bau
seits vorhanden.
Menge: 1,000 Stck
Zuordnung: 541 DIN276_06

**2.03 Kopfloch für Sielanschluß, Tiefe bis 120 cm**
Kopfloch für Sielanschluß, Tiefe bis 120 cm einmessen u
nd von Hand herstellen. Estrich aufstemmen und Schutt u
nd Aushub abtransportieren Sielleitung freilegen und tr
ennen. Unter Beachtung der bestehenden Sicherheitsvorsc
hriften, Verfüllung und Verdichtung lagenweise, Bodenar
t stichfähig gemäß VOB Teil C nach DIN 18300, Klasse 3.
 Baureste, Findlinge und Wasserhaltung bedingen Mehrpre
is nach Aufwand.
Menge: 1,000 Stck
Zuordnung: 311 DIN276_06

**2.04 Rohrleitungen bis 100 mm Aufputz verlegt demontieren**
Rohrleitungen bis 100 mm Aufputz verlegt demontieren au
s dem Gebäude schaffen, als Schutt abtransportieren und
 fachgerecht entsorgen
Menge: 20,000 lfdm
Zuordnung: 494 DIN276_06

**2.05 Verdrängtes Erdreich manuell entsorgen**
Verdrängtes Erdreich manuell entsorgen aus den Schächte
n und Rohrleitungen, mit der Schiebkarre heranfahren, a
ufladen und abfahren, einschl. Entsorgungskosten
Menge: 1,000 m3
Zuordnung: 311 DIN276_06

**2.06 Bodenaustausch mit Sand**
Bodenaustausch mit Sand lagenweise Verfüllung und Verdi
chtung, einschl. Abfuhr des unbrauchbaren Bodens, Trans
port muss mit Schubkarren über Treppenrampen durch enge
 Zugänge erfolgen.
Menge: 1,000 m3
Zuordnung: 321 DIN276_06

**2.07 Wanddurchbruch als Kernbohrung bis 30 cm Mauerstärke und 120 mm Durchm esser**
Wanddurchbruch als Kernbohrung bis 30cm Mauerstärke und
 120 mm Durchmesser in Mauerwerk für die Rohrinstallati
on ohne Maurer- und Verputzarbeiten maschinell herstell
en, Bohrkern abtransportieren und Entsorgen, inkl. Schu
tzmaßnahmen beim Bohren.
Menge: 4,000 Stck
Zuordnung: 411 DIN276_06

**2.08 Wanddurchbruch als Kernbohrung bis 24 cm Mauerstärke und 120 mm Durchm esser**
Wanddurchbruch als Kernbohrung bis 24 cm Mauerstärke un
d 120 mm Durchmesser in Mauerwerk für die Rohrinstallat
ion ohne Maurer- und Verputzarbeiten maschinell herstel
len, Bohrkern abtransportieren und Entsorgen, inkl. Sch
utzmaßnahmen beim Bohren.
Menge: 13,000 Stck
Zuordnung: 411 DIN276_06

**2.09 Wanddurchbruch als Kernbohrung bis 24 cm Mauerstärke und 150 mm Durchm esser in M**
Wanddurchbruch als Kernbohrung bis 24 cm Mauerstärke un
d 150 mm Durchmesser in Mauerwerk für die Rohrinstallat
ion ohne Maurer- und Verputzarbeiten maschinell herstel
len, Bohrkern abtransportieren und Entsorgen, inkl. Sch
utzmaßnahmen beim Bohren. Wanddurchbruch als Kernbohrun
g bis 24 cm Mauerstärke und 150 mm Durchmesser
Menge: 20,000 Stck
Zuordnung: 411 DIN276_06

**2.10 Suchaufgrabung**
*** Grundposition ZZ 002.0
Suchaufgrabung für Hauptsielleitungsanschluss mit Masch
ineneinsatz,
Aushub bauseits lagern, einschl. WIederverfüllen und Ve
rdichten nach der MaßnahmeT=3,5, L=1,5, B=1,5
Menge: 1,000 Stck
Zuordnung: 541 DIN276_06

**2.11 Sielanschluss an der Grundstücksgrenze**
*** Wahlposition ZZ 002.1
Sielanschluss an der Grundstücksgrenze bis auf 3,3m Tie
fe nach Angabe der Behörde freilegen und herstellen, ei
nschließlich sämtlicher Materialien
Menge: 1,000 Stck
Zuordnung: 541 DIN276_06

**2.12 Schachtverbau**
Schachtverbau im Bereich des Übergabesschachtesan der G
rundstücksgrenze 1,5 x 1,5 m  bis 3,5m Tiefe
Menge: 1,000 Stck
Zuordnung: 541 DIN276_06

**2.13 Rohrgraben bis 2,5m tief**
Rohrgraben bis 2,5m tief in der Bodenklasse 3-4 maschin
ell und mit Handschachtung ausheben, den Boden seitlich
 lagern und nach Fertigstellung wieder einbauen und ver
dichten. Einschließlich Grabenverbau gemäß UVV!
Menge: 15,000 lfdm
Zuordnung: 541 DIN276_06

**2.14 Vorhaltung Fußgängerbrücken**
*** Bedarfsposition ohne GB
Vorhaltung Fußgängerbrücken Vorhaltung und Umsetzung vo
n Fußgängerbrücken im Bereich der Hauseingänge während
der Erdarbeiten.
Menge: 1,000 Stck
Zuordnung: 593 DIN276_06

**2.15 Kontrollschacht d= 1m bis 3m tief**
Kontrollschacht d= 1m bis 3m tief mit geschlossener Rei
nigung und  DN 150 mit Abdeckung Klasse A ohne Lüftung
liefern und einbauen einschl. der erforderlichen Erdarb
eiten.
Menge: 1,000 Stck
Zuordnung: 537 DIN276_06

**2.16 Aushub aufladen und zur Deponie fahren.**
Aushub aufladen und zur Deponie fahren. Kippgebühren De
ponieklasse 1
Menge: 10,000 m3
Zuordnung: 541 DIN276_06

**2.17 Füllsand liefern und schichtenweise verdichten**
Menge: 2,000 m3
Zuordnung: 541 DIN276_06

**2.18 KG2000-Rohr DN 150 als Grundleitung**
KG2000-Rohr DN 150 als Grundleitung aus erdverlegtem Po
lypropylen (PP)- Rohr, als Kanal- und Grundleitungsrohr
 in waagerechter Lage außerhalb von Gebäuden mit vorges
chriebenem Gefälle, einschl. aller Form- und Verbindung
sstücke, Größe : DN 150 liefern und verlegen
Menge: 15,000 lfdm
Zuordnung: 541 DIN276_06

### 3 Inliner-Sanierung

**3.01 Übergabeschacht mauern**
*** Bedarfsposition ohne GB
Übergabeschacht 80cm tief aus: Kanalklinker Form NF Nor
malformat 240 x 115 x 71 mm Schacht-u.Sielbaumörtel G 0
-4 Schachtabdeckung Stahl 1000 x 1000mm aus Riffelblech
, begehbar liefern und herstellen.
Menge: 1,000 Stck
Zuordnung: 411 DIN276_06

**3.02 An- und Abfahrt Servicefahrzeug inkl. Bedienpersonal**
Menge: 1,000 Stck
Zuordnung: 411 DIN276_06

**3.03 Reinigung, TV-Untersuchung der Schmutzwasserleitung inkl. Erstellung v on Haltung**
Reinigung, TV-Untersuchung der Schmutzwasserleitung ink
l. Erstellung von Haltungsberichten, einer DVD sowie ei
nzeichnen des Leitungsverlaufs in den zur Verfügung ste
henden Lageplan
Menge: 1,000 h
Zuordnung: 411 DIN276_06

**3.04 Baustelleneinrichtung und Baustellenräumung, an- und Abfahrt der Sanie rungsanlag**
Baustelleneinrichtung und Baustellenräumung, an- und Ab
fahrt der Inlinersanierung sowie sämtlicher Geräte und
Materialien. Vorhaltung der vorgeschriebenen Hygieneein
richtungen.
Menge: 1,000 Stck
Zuordnung: 411 DIN276_06

**3.05 An- und Abfahrt Kanalfräsroboter**
Menge: 1,000 Stck
Zuordnung: 411 DIN276_06

**3.06 Einsatz des Kanalfräsroboters**
Menge: 3,000 h
Zuordnung: 411 DIN276_06

**3.07 An- und Abfahrt eines Kombi Saug- und Spülfahrzeugs inkl. Bedienperson al**
An- und Abfahrt eines Kombi Saug- und Spülfahrzeugs ink
l. Bedienpersonal
Menge: 1,000 Stck
Zuordnung: 411 DIN276_06

**3.08 Einsatz eines Kombi Saug- und Spülfahrzeugs inkl. Bedienpersonal**
Einsatz eines Kombi Saug- und Spülfahrzeugs inkl. Bedie
npersonal
Menge: 2,000 h
Zuordnung: 411 DIN276_06

**3.09 Inkrustationsbeseitigung und Spülung der Leitung vor der Sanierungsmaß nahme**
Inkrustationsbeseitigung und Spülung der Leitung vor de
r Sanierungsmaßnahme
Menge: 2,000 h
Zuordnung: 411 DIN276_06

**3.10 Inlinersanierung mit UP Harz imprägnierten Nadelfilzschlauch DN 200 ca . 4,5 mm W**
Inlinersanierung mit UP Harz imprägnierten Nadelfilzsch
lauch DN 200 ca. 4,5 mm Wandstärke Grundpreis je Invers
ion einschl. Material bis 5 m
Menge: 1,000 Stck
Zuordnung: 411 DIN276_06

**3.11 Zulage je Mehrmeter zur vorherigen Position**
Menge: 10,000 lfdm
Zuordnung: 411 DIN276_06

**3.12 Zulage für die Sanierung mit offenem Ende mittels Stützschlauch**
Zulage für die Sanierung mit offenem Ende mittels Stütz
schlauch
Menge: 15,000 lfdm
Zuordnung: 411 DIN276_06

**3.13 Anbindung des Inliners an das Gerinne der Reinigung**
Menge: 1,000 Stck
Zuordnung: 411 DIN276_06

**3.14 Öffnen von Abzweigen mittels bogengängigem IMS Kanalfräsroboter**
*** Bedarfsposition ohne GB
Öffnen von Abzweigen mittels bogengängigem IMS Kanalfrä
sroboter
Menge: 1,000 Stck
Zuordnung: 411 DIN276_06

**3.15 TV Abnahme des sanierten Kanals inkl. Videoaufzeichnung und anschließe nder Digit**
TV Abnahme des sanierten Kanals inkl. Videoaufzeichnung
 und anschließender Digitalisierung auf DVD
Menge: 1,000 Stck
Zuordnung: 411 DIN276_06

**3.16 Dichtheitsprüfung der Sanierten Haltung nach DIN EN 1610 mit Luft**
Dichtheitsprüfung der Sanierten Haltung nach DIN EN 161
0 mit Luft
Menge: 1,000 Stck
Zuordnung: 411 DIN276_06

### 4 Abwasserinstallation

**4.01 Anschluss an Schmutzwassersielleitung DN 150 im Schacht**
Menge: 1,000 Stck
Zuordnung: 541 DIN276_06

**4.02 Sielanschluß DN 100**
Sielanschluß DN 100 an den Ableiter DN 150 im Gebäude,
einschl. des erforderlichen Anschlußstücks an die Stein
zeugrohr- Muffe und Rollring liefern und herstellen
Menge: 1,000 Stck
Zuordnung: 411 DIN276_06

**4.03 KG2000-Gefällesturz DN 100**
KG2000-Gefällesturz DN 100 aus KG2000-Rohr einschl. Rei
nigungsstück, liefern und herstellen
Menge: 2,000 Stck
Zuordnung: 411 DIN276_06

**4.04 KG2000-Rohr DN 100 als Grundleitung**
KG2000-Rohr DN 100 als Grundleitung aus erdverlegtem Po
lypropylen (PP)- Rohr, als Kanal- und Grundleitungsrohr
 in waagerechter Lage außerhalb von Gebäuden mit vorges
chriebenem Gefälle, einschl. aller Form- und Verbindung
sstücke, Größe : DN 100 liefern und verlegen
Menge: 2,000 lfdm
Zuordnung: 411 DIN276_06

**4.05 KG2000-Rohr DN 100 als Grundleitung**
*** Bedarfsposition ohne GB
KG2000-Rohr DN 100 als Grundleitung aus erdverlegtem Po
lypropylen (PP)- Rohr, als Kanal- und Grundleitungsrohr
 in waagerechter Lage außerhalb von Gebäuden mit vorges
chriebenem Gefälle, einschl. aller Form- und Verbindung
sstücke, Größe : DN 100 liefern und verlegen
Menge: 1,000 lfdm
Zuordnung: 411 DIN276_06

**4.06 Dichtheitsprüfung für Grundsielleitung**
Dichtheitsprüfungen für Grundsielleitung des erdverlegt
en Sielsystems bzw. deren Anlagenteile gemäß DIN 1986 u
nd den Vorschriften der örtlichen Behörden ausführen
Menge: 1,000 psch
Zuordnung: 541 DIN276_06

**4.07 Schmutzwasserfallrohranschlüsse**
Schmutzwasserfallrohranschlüsse für angebotene Fallleit
ungenbestehend aus: Verbinder SML-CV DN 100 Bogen SML D
N 100 88.5Grad m.250mm Beruhigungsstrecke liefern und m
ontieren
Menge: 16,000 Stck
Zuordnung: 411 DIN276_06

**4.08 SML-Reinigungsrohr DN 100**
SML-Reinigungsrohr DN 100 mit rechteckigem Deckel für d
ie SML- Sammelleitung, einschl. Dichtelement, liefern u
nd einbauen
Menge: 16,000 Stck
Zuordnung: 411 DIN276_06

**4.09 SML-Reinigungsrohr DN 125**
*** Bedarfsposition ohne GB
SML-Reinigungsrohr DN 125 mit rechteckigem Deckel für d
ie SML- Sammelleitung, einschl. Dichtelement, liefern u
nd einbauen
Menge: 2,000 Stck
Zuordnung: 411 DIN276_06

**4.10 SML-Reinigungsrohr DN 150**
*** Bedarfsposition ohne GB
SML-Reinigungsrohr DN 150 mit rechteckigem Deckel für d
ie SML- Sammelleitung, einschl. Dichtelement, liefern u
nd einbauen
Menge: 2,000 Stck
Zuordnung: 411 DIN276_06

**4.11 SML-Sammelleitung DN 100**
SML-Sammelleitung DN 100 aus muffenlosem SML-Rohr mit R
AL- Gütezeichen, als Abwassersammelleitung (Hochsiel) i
n Gebäuden, einschl. Form- und Verbindungsstücke, Befes
tigung mit Schallschutz sowie Dichtelemente, Größe : DN
 100 liefern und verlegen
Menge: 124,000 lfdm
Zuordnung: 411 DIN276_06

**4.12 SML-Sammelleitung DN 125**
*** Bedarfsposition ohne GB
SML-Sammelleitung DN 125 aus muffenlosem SML-Rohr mit R
AL- Gütezeichen, als Abwassersammelleitung (Hochsiel) i
n Gebäuden, einschl. Form- und Verbindungsstücke, Befes
tigung mit Schallschutz sowie Dichtelemente, Größe : DN
 125 liefern und verlegen
Menge: 44,000 lfdm
Zuordnung: 411 DIN276_06

**4.13 Zulage für Wandbefestigung**
Zulage für Wandbefestigung der Sielleitung bestehend au
s: Schienenkonsole CLIC 27/18 200mm CONEL CCLSKONSOLE27
18 Befestigungssatz Fischer WD 10x120
Menge: 168,000 Stck
Zuordnung: 411 DIN276_06

**4.14 Nicht mehr benötigte Grundsielanschlüsse dicht verschließen.**
Nicht mehr benötigte Grundsielanschlüsse dicht verschli
eßen.
Menge: 18,000 Stck
Zuordnung: 494 DIN276_06

**4.15 Durchbrüche verschließen**
Durchbrüche verschließen wie folgt: Brandschutz-Wickelb
and Curaflam-Rollit in den vorgeschriebenen Lagen um da
s Rohr wickeln, Brandschutzschilder liefern und montier
en sowie den Ringspalt mit Brandschutzmörtel zur Herste
llung von Verschlüssen von Rohrabschottung R90 nach DIN
 4102-11 in Massivwänden und - decken mit Brandschutzan
forderungen nach MBO bzw. MLAR/LAR/RbALei verschließen.
Menge: 8,000 Stck
Zuordnung: 411 DIN276_06

**4.16 Grundkosten für die Einrichtung eines Bauabschnittes zur Verfüllung mi t Dämmer**
*** Bedarfsposition ohne GB
Grundkosten für die Einrichtung eines Bauabschnittes zu
r Verfüllung mit Dämmer, Einsatzpauschale für Pumpe und
 Mischer.
Menge: 1,000 psch
Zuordnung: 494 DIN276_06

**4.17 Alte Grundsielleitung verpressen.**
*** Bedarfsposition ohne GB
Alte Grundsielleitung verpressen. Alte vorhandene Grund
sielleitung DN 100 - 150 und nebenliegende Hohlräume sa
chgemäß mit Spezialprodukt Dämmer verpressen. Vorhanden
e Hohlräume können nicht genau ermittelt werden, Abrech
nung muss nach verbrauchtem Material erfolgen.
Menge: 2,000 m3
Zuordnung: 494 DIN276_06

**4.18 Silent PP-Falleitung DN 80**
Silent PP-Falleitung DN 80 schallgedämmtes Abwassersyst
em aus mineralstoffverstärkten PE Rohren, Schwingungsdä
mpfer an den Formteilen im Bereich von Aufprallzonen, f
ür Abwasserleitungen innerhalb von Gebäuden, Verbindung
 mit Steckmuffen, einschl. Form- und Verbindungsstücke,
 Befestigung mit Schallschutz, Größe : DN 80 (90 mm) li
efern und verlegen
Menge: 152,000 lfdm
Zuordnung: 411 DIN276_06

**4.19 Schachtabzweig Silent PP DN 90x75x90 87,5 Grad,mit Muffen**
Schachtabzweig Silent PP DN 90x75x90 87,5 Grad,mit Muff
en Fabrikat: Geberit Typ : Silent-PP als Zulage liefern
 und montieren
Menge: 48,000 Stck
Zuordnung: 411 DIN276_06

**4.20 Körperschalldämmung mit Misselfix MSA 9 bis 90 mm Durchmesser**
Körperschalldämmung mit Misselfix MSA 9 bis 90 mm Durch
messer Körperschalldämmung mit Abwasser- Schlauch Misse
l MSA 9 bis 90mm Durchmesser für die Fallleitung liefer
n und herstellen
Menge: 152,000 lfdm
Zuordnung: 411 DIN276_06

**4.21 Rohrschott 90 für Silent PP DN 80/90**
Rohrschott 90 für Silent PP DN 80/90 für Installationsr
ohre innerhalb der Wand- und Deckendurchbrüche aus Bran
dschutz Schale nichtbrennbar A1, Fabrikat: Geberit Typ
: Rohrschott90liefern und herstellen
Menge: 48,000 Stck
Zuordnung: 411 DIN276_06

**4.22 Lüftungsleitungverbindung DN 100**
Lüftungsleitungverbindung DN 100 mit dem bauseitigen Da
chentlüfter, einschl. flexiblen Anschlußschlauch und Re
duzierstück, liefern und herstellen
Menge: 24,000 Stck
Zuordnung: 411 DIN276_06

**4.23 Kessel-Minilift Überflurinstallation**
Kessel-Minilift Überflurinstallation Hebeanlage Kessel-
Minilift KESSEL-Schmutzwasser-Hebeanl. 28560 Kunststoff
 f. Überflurinstallation KESSEL-Schmutzwasserhebeanlage
 Minilift aus Kunststoff, für Überflurinstallation. Sch
mutzwasserhebeanlage mit einer Tauchmotorpumpe für fäka
lienfreies Abwasser gemäß DIN EN 12050-2, mit Schwimmer
steuerung und Einhandschnellverschluss. Einbauart: Über
flurinstallation Höhe: 340 mm Abdeckung: 426 x 297 mm D
ruckanschluss: R 1 1/2 Außengewinde oder PVC-Druckrohr:
 DN 32 (DA 40 mm) Fördermedium: fäkalienfreies Abwasser
 Pumpensteuerung: Schwimmerschalter Aufnahmeleistung: 0
,3 kW Betriebsspannung: 230 V 50 Hz Nennstrom: 1,9 A Mo
torschutz: eingebaut Schutzart: IP 68 Steckvorrichtung:
 Schuko 2-polig Kabellänge: 5 m Fabrikat: KESSEL Art-Nr
: 28560 liefern und montieren ohne Elektroinstallations
arbeiten
Menge: 2,000 Stck
Zuordnung: 411 DIN276_06

**4.24 Druckrohranschluß DN 40**
Druckrohranschluß DN 40 an die SML-Sielleitung, unter H
inzulieferung der erforderlichen Form- und Verbindungss
tücke, einschl. Befestigungs- und Dichtungsmaterial lie
fern und herstellen
Menge: 4,600 lfdm
Zuordnung: 411 DIN276_06

### 5 Sanitärinstallation Demontage

**5.01 WC-Anlage demontieren**
WC-Anlage demontieren einschl. Spülkasten aus dem Gebäu
de schaffen, als Schutt abtransportieren und fachgerech
t entsorgen
Menge: 32,000 Stck
Zuordnung: 494 DIN276_06

**5.02 Waschtisch-Anlage demontieren**
Waschtisch-Anlage demontieren einschl. Armaturen aus de
m Gebäude schaffen, als Schutt abtransportieren und fac
hgerecht entsorgen
Menge: 32,000 Stck
Zuordnung: 494 DIN276_06

**5.03 Badewannen-Anlage demontieren**
*** Bedarfsposition ohne GB
Badewannen-Anlage demontieren ohne Freistemmen der Abma
uerung, einschl. Armaturen aus dem Gebäude schaffen, al
s Schutt abtransportieren und fachgerecht entsorgen
Menge: 26,000 Stck
Zuordnung: 494 DIN276_06

**5.04 Brausewannen-Anlage demontieren**
Brausewannen-Anlage demontieren ohne Freistemmen der Ab
mauerung, einschl. Armaturen aus dem Gebäude schaffen,
als Schutt abtransportieren und fachgerecht entsorgen
Menge: 10,000 Stck
Zuordnung: 494 DIN276_06

**5.05 Abmauerung der Bade- bzw. Brausewanne freistemmen**
Abmauerung der Bade- bzw. Brausewanne freistemmen und a
us dem Gebäude schaffen. Den anfallenden Schutt abtrans
portieren und fachgerecht entsorgen
Menge: 32,000 Stck
Zuordnung: 394 DIN276_06

**5.06 Ausstattungsgegenstand demontieren**
Ausstattungsgegenstand demontieren dem Mieter übergeben
 bzw. aus dem Gebäude schaffen, als Schutt abtransporti
eren und fachgerecht entsorgen
Menge: 16,000 Stck
Zuordnung: 494 DIN276_06

**5.07 Heizkörper demontieren**
Heizkörper demontieren einschl. Armaturen aus dem Gebäu
de schaffen, als Schutt abtransportieren und fachgerech
t entsorgen
Menge: 32,000 Stck
Zuordnung: 494 DIN276_06

**5.08 Abmauerung der Installationsschächte freistemmen**
Abmauerung der Installationsschächte freistemmen und au
s dem Gebäude schaffen. Den anfallenden Schutt abtransp
ortieren und fachgerecht entsorgen
Menge: 84,000 lfm
Zuordnung: 394 DIN276_06

**5.09 Rohrleitungen bis 40 mm Aufputz verlegt demontieren**
Rohrleitungen bis 40 mm Aufputz verlegt demontieren aus
 dem Gebäude schaffen, als Schutt abtransportieren und
fachgerecht entsorgen
Menge: 144,000 lfdm
Zuordnung: 494 DIN276_06

**5.10 Rohrleitungen bis 100 mm Aufputz verlegt demontieren**
Rohrleitungen bis 100 mm Aufputz verlegt demontieren au
s dem Gebäude schaffen, als Schutt abtransportieren und
 fachgerecht entsorgen
Menge: 118,000 lfdm
Zuordnung: 494 DIN276_06

### 6 Trinkwasserinstallation

**6.01 Herstellung der Anschlüsse am Übergabepunkt des Lichtblick Kraftwerkes .**
Herstellung der Anschlüsse für Warmwasser am Übergabepu
nkt des Lichtblick Zuhaus-Kraftwerkes.
Menge: 2,000 Stck
Zuordnung: 412 DIN276_06

**6.02 Kupferrohrleitung im Pressfitting- System 15 mm**
Kupferrohrleitung im Pressfitting- System 15 mm nach DI
N EN 1057 aus korrosionsgeschütztem Kupferrohr, einschl
. der erforderlichen Pressfittings Viega-"profipress" a
us Rotguß/Kupfer mit DIN-DVGW-Prüfzeichen nach GW 392,
Befestigung mit Schallschutz Dimension : DN 13 Rohrgröß
e : 15 x 1.0 mm Gütequalität : RAL liefern und verlegen
Menge: 156,000 lfdm
Zuordnung: 412 DIN276_06

**6.03 Kupferrohrleitung im Pressfitting- System 18 mm**
Kupferrohrleitung im Pressfitting- System 18 mm nach DI
N EN 1057 aus korrosionsgeschütztem Kupferrohr, einschl
. der erforderlichen Pressfittings Viega-"profipress" a
us Rotguß/Kupfer mit DIN-DVGW-Prüfzeichen nach GW 392,
Befestigung mit Schallschutz Dimension : DN 15 Rohrgröß
e : 18 x 1.0 mm Gütequalität : RAL liefern und verlegen
Menge: 57,000 lfdm
Zuordnung: 412 DIN276_06

**6.04 Kupferrohrleitung im Pressfitting- System 22 mm**
Kupferrohrleitung im Pressfitting- System 22 mm nach DI
N EN 1057 aus korrosionsgeschütztem Kupferrohr, einschl
. der erforderlichen Pressfittings Viega-"profipress" a
us Rotguß/Kupfer mit DIN-DVGW-Prüfzeichen nach GW 392,
Befestigung mit Schallschutz Dimension : DN 20 Rohrgröß
e : 22 x 1.0 mm Gütequalität : RAL liefern und verlegen
Menge: 190,000 lfdm
Zuordnung: 412 DIN276_06

**6.05 Kupferrohrleitung im Pressfitting- System 28 mm**
Kupferrohrleitung im Pressfitting- System 28 mm nach DI
N EN 1057 aus korrosionsgeschütztem Kupferrohr, einschl
. der erforderlichen Pressfittings Viega-"profipress" a
us Rotguß/Kupfer mit DIN-DVGW-Prüfzeichen nach GW 392,
Befestigung mit Schallschutz Dimension : DN 25 Rohrgröß
e : 28 x 1.5 mm Gütequalität : RAL liefern und verlegen
Menge: 116,000 lfdm
Zuordnung: 412 DIN276_06

**6.06 Kupferrohrleitung im Pressfitting- System 35 mm**
Kupferrohrleitung im Pressfitting- System 35 mm nach DI
N EN 1057 aus korrosionsgeschütztem Kupferrohr, einschl
. der erforderlichen Pressfittings Viega-"profipress" a
us Rotguß/Kupfer mit DIN-DVGW-Prüfzeichen nach GW 392,
Befestigung mit Schallschutz Dimension : DN 32 Rohrgröß
e : 35 x 1.5 mm Gütequalität : RAL liefern und verlegen
Menge: 190,000 lfdm
Zuordnung: 412 DIN276_06

**6.07 Kupferrohrleitung im Pressfitting- System 42 mm**
Kupferrohrleitung im Pressfitting- System 42 mm nach DI
N EN 1057 aus korrosionsgeschütztem Kupferrohr, einschl
. der erforderlichen Pressfittings Viega-"profipress" a
us Rotguß/Kupfer mit DIN-DVGW-Prüfzeichen nach GW 392,
Befestigung mit Schallschutz Dimension : DN 40 Rohrgröß
e : 42 x 1.5 mm Gütequalität : RAL liefern und verlegen
Menge: 62,000 lfdm
Zuordnung: 412 DIN276_06

**6.08 Anschluss-Set für innenliegende Zirkulation DN 25 x 12 x 25**
Anschluss-Set für innenliegende Zirkulation (Rg).Zur Er
stellung einer innenliegenden Zirkulation fürgerade Ste
igleitung mit Edelstahlrohr,Warmwasser- und Zirkulation
sanschluss auf gleicher HöheAnschlussstück und Endstück
 totraumfreiMontage des innenliegenden Zirkulationrohre
s 14 x 1,5ohne SonderwerkzeugAnschluss mit PressmuffeDN
 25 x 12 x 25 mm
Menge: 48,000 Stck
Zuordnung: 412 DIN276_06

**6.09 Innenliegende Zirkulation**
Innenliegende Zirkulation für gerade Steigleitungen
Warmwasser- und Zirkulationsanschluss auf gleicher Höhe
, Anschlussstück und Endstück totrumfrei, Monatge des i
nnenliegenden Zirkulationsrohres 14 x 1,5 ohne Sonderwe
rkzeug, Anschluss mit Pressmuffe herstellen
Systemkomponenten: Mapress
Anschluss-Set in 25 mm aus Rotguss mit Nachweis der Zwa
nsundichtigkeit in unverpresstem Zustand, inkl. Endstüc
k.
Mapress Rohr für innenliegende Zirkulation (PE-Xc) d 14
 mm auf 50 m Rolle.
Menge: 132,000 lfdm
Zuordnung: 412 DIN276_06

**6.10 Rg. Weser Freistromventil DN 20 ohne Entleerung**
Rg. Weser Freistromventil DN 20 ohne Entleerung Gehäuse
 und Oberteil aus Rotguß, DVGW geprüft, nach DIN 3502,
einschl. Lötverschraubungen, Fabrikat : Kemper Typ : 17
3/OG Innengewinde : R 3/4" liefern und einbauen
Menge: 32,000 Stck
Zuordnung: 412 DIN276_06

**6.11 Rg. Weser Freistromventil DN 25 ohne Entleerung**
Rg. Weser Freistromventil DN 25 ohne Entleerung Gehäuse
 und Oberteil aus Rotguß, DVGW geprüft, nach DIN 3502,
einschl. Lötverschraubungen, Fabrikat : Kemper Typ : 17
3/OG Innengewinde : R 1" liefern und einbauen
Menge: 6,000 Stck
Zuordnung: 412 DIN276_06

**6.12 Zirkulations-Regulierventil DN 15 ohne Entleerung**
Zirkulations-Regulierventil DN 15 ohne Entleerung autom
atisch, absperrbar, für Zirkulationsanlagen 50-65° C, z
ur thermischen Steuer- und Regelung der Druck- und Volu
menstromverhältnisse, Gehäuse aus Rotguß, DVGW geprüft,
 mit Entleerungsstopfen, ohne Entleerung, einschl. Ansc
hlußstücke, Fabrikat : Kemper Multi-Therm Typ : 143 00
Innengewinde : R 1/2" liefern und einbauen
Menge: 16,000 Stck
Zuordnung: 412 DIN276_06

**6.13 Wasserzähler-Miniblock DN 20**
Wasserzähler-Miniblock DN 20 für eine Koax-Meßkapseln d
er HWW, mit Keramikscheibenabsperrventilen und Wasserzä
hlerunterteilen Gehäuse, einschl. Überströmkappen und A
nschlußstücke sowie Chromgarnitur mit Rosetten, Zylinde
r und Griffoberteilen, ohne Messkapsel Fabrikat : Delta
mess Unterteil : Messing Anschlüsse : R 3/4" IG liefern
 und montieren
Menge: 2,000 Stck
Zuordnung: 412 DIN276_06

**6.14 Vorhandene Kaltwassermesskapsel von Hamburg Wasser ausbauen**
*** Grundposition ZZ 001.0
Vorhandene Kaltwassermesskapsel von Hamburg Wasser ausb
auen, erfassen, einlagern und nach Fertigstellung wiede
r montieren
Menge: 2,000 Stck
Zuordnung: 412 DIN276_06

**6.15 Neue Kalt- und Warmwassermesskapsel von Hamburg Wasser besorgen**
*** Wahlposition ZZ 001.1
Neue Kalt- und Warmwassermesskapsel von Hamburg Wasser
besorgen, anliefern und montieren, Einbauprotokoll erst
ellen, inkl. Antragsabwicklung mit Hamburg Wasser
Menge: 2,000 Stck
Zuordnung: 412 DIN276_06

**6.16 Frostsichere Aussenarmatur DN 15**
Frostsichere Aussenarmatur DN 15 für eine Wanddicke bis
 zu 50 cm, mattverchromt mit Knebel, mit Rohrbelüfter u
nd Rückflußverhinderer, einschl. Rosette liefern und mo
ntieren
Menge: 2,000 Stck
Zuordnung: 412 DIN276_06

**6.17 Zapfstelle zum Füllen der Heizungsanlage Systemtrenner- Auslaufventil Kemper FK-**
Zapfstelle zum Füllen der Heizungsanlage Systemtrenner-
 Auslaufventil Kemper FK-4 BA DN 15 1/2" AG Eingang
Menge: 2,000 Stck
Zuordnung: 412 DIN276_06

**6.18 Isolierung von Ventilen DN 15**
Isolierung von Ventilen DN 15 mit schrägliegender Spind
el (Freiflußventile nach DIN 3502/3546), bestehend aus
zwei ineinanderfassenden Halbschalen und einer Spindeld
ämmung, aus PE-Material, FCKW-frei, entsprechend der He
izAnlV, verschlossen mit Spannbändern bzw. Spannringen,
 Größe : DN 15 (R 1/2") Dicke : 15 mm Temperatur : bis
100° C Baustoffklasse : B 1 liefern und montieren
Menge: 16,000 Stck
Zuordnung: 412 DIN276_06

**6.19 Isolierung von Ventilen DN 20**
Isolierung von Ventilen DN 20 mit schrägliegender Spind
el (Freiflußventile nach DIN 3502/3546), bestehend aus
zwei ineinanderfassenden Halbschalen und einer Spindeld
ämmung, aus PE-Material, FCKW-frei, entsprechend der He
izAnlV, verschlossen mit Spannbändern bzw. Spannringen,
 Größe : DN 20 (R 3/4") Dicke : 15 mm Temperatur : bis
100° C Baustoffklasse : B 1 liefern und montieren
Menge: 32,000 Stck
Zuordnung: 412 DIN276_06

**6.20 Isolierung von Ventilen DN 25**
Isolierung von Ventilen DN 25 mit schrägliegender Spind
el (Freiflußventile nach DIN 3502/3546), bestehend aus
zwei ineinanderfassenden Halbschalen und einer Spindeld
ämmung, aus PE-Material, FCKW-frei, entsprechend der He
izAnlV, verschlossen mit Spannbändern bzw. Spannringen,
 Größe : DN 25 (R 1") Dicke : 15 mm Temperatur : bis 10
0° C Baustoffklasse : B 1 liefern und montieren
Menge: 6,000 Stck
Zuordnung: 412 DIN276_06

**6.21 Brandschutz-Rohrdurchführungen 15 mm**
Brandschutz-Rohrdurchführungen 15 mm für Installationsr
ohre innerhalb der Wand- und Deckendurchbrüche aus Bran
dschutz Schale nichtbrennbar A1, unkaschiert, druckfest
 und feuchtigkeitsstabil, Fabrikat : Rockwool Typ : Con
lit 150 P Rohrdurchmesser : 15 mm Dämmdicke : 22.5 mm K
ernbohrung : 60 mm liefern und herstellen
Menge: 48,000 Stck
Zuordnung: 412 DIN276_06

**6.22 Brandschutz-Rohrdurchführungen 22 mm**
Brandschutz-Rohrdurchführungen 22 mm für Installationsr
ohre innerhalb der Wand- und Deckendurchbrüche aus Bran
dschutz Schale nichtbrennbar A1, unkaschiert, druckfest
 und feuchtigkeitsstabil, Fabrikat : Rockwool Typ : Con
lit 150 P Rohrdurchmesser : 22 mm Dämmdicke : 19.0 mm K
ernbohrung : 60 mm liefern und herstellen
Menge: 48,000 Stck
Zuordnung: 412 DIN276_06

**6.23 Brandschutz-Rohrdurchführungen 28 mm**
Brandschutz-Rohrdurchführungen 28 mm für Installationsr
ohre innerhalb der Wand- und Deckendurchbrüche aus Bran
dschutz Schale nichtbrennbar A1, unkaschiert, druckfest
 und feuchtigkeitsstabil, Fabrikat : Rockwool Typ : Con
lit 150 P Rohrdurchmesser : 28 mm Dämmdicke : 26.0 mm K
ernbohrung : 80 mm liefern und herstellen
Menge: 48,000 Stck
Zuordnung: 412 DIN276_06

**6.24 Mineralwollrohrschale 15/20mm**
Mineralwollrohrschale 15/20mm mit gitternetzverstärkter
 Alu-Sandwich- Folie diffusionsdicht, Anwendungsbereich
 100% nach EnEV als Rohrleitungsdämmung liefern und mon
tieren
Menge: 156,000 lfdm
Zuordnung: 412 DIN276_06

**6.25 Mineralwollrohrschale 18/20mm**
Mineralwollrohrschale 18/20mm mit gitternetzverstärkter
 Alu-Sandwich- Folie diffusionsdicht, Anwendungsbereich
 100% nach EnEV als Rohrleitungsdämmung liefern und mon
tieren
Menge: 57,000 lfdm
Zuordnung: 412 DIN276_06

**6.26 Mineralwollrohrschale 22/20mm**
Mineralwollrohrschale 22/20mm mit gitternetzverstärkter
 Alu-Sandwich- Folie diffusionsdicht, Anwendungsbereich
 100% nach EnEV als Rohrleitungsdämmung liefern und mon
tieren
Menge: 190,000 lfdm
Zuordnung: 412 DIN276_06

**6.27 Mineralwollrohrschale 28/30mm**
Mineralwollrohrschale 28/30mm mit gitternetzverstärkter
 Alu-Sandwich- Folie diffusionsdicht, Anwendungsbereich
 100% nach EnEV als Rohrleitungsdämmung liefern und mon
tieren
Menge: 116,000 lfdm
Zuordnung: 412 DIN276_06

**6.28 Mineralwollrohrschale 35/30mm**
Mineralwollrohrschale 35/30mm mit gitternetzverstärkter
 Alu-Sandwich- Folie diffusionsdicht, Anwendungsbereich
 100% nach EnEV als Rohrleitungsdämmung liefern und mon
tieren
Menge: 190,000 lfdm
Zuordnung: 412 DIN276_06

**6.29 Mineralwollrohrschale 42/40mm**
Mineralwollrohrschale 42/40mm mit gitternetzverstärkter
 Alu-Sandwich- Folie diffusionsdicht, Anwendungsbereich
 100% nach EnEV als Rohrleitungsdämmung liefern und mon
tieren
Menge: 62,000 lfdm
Zuordnung: 412 DIN276_06

**6.30 Auslaufventil DN 15 verchromt mit RU/RV**
Auslaufventil DN 15 verchromt mit RU/RV verchromt mit K
nebel, mit Rohrbelüfter und Rückflußverhinderer, einsch
l. Rosette liefern und montieren
Menge: 2,000 Stck
Zuordnung: 412 DIN276_06

### 7 Wohnungsinstallation

**7.01 HT-Anschlußleitung DN 40**
HT-Anschlußleitung DN 40 aus Rotstrichrohr Polypropylen
 PP nach DIN 19560, schwer entflammbar, als Anschluß- b
zw. Verbindungsleitung in Gebäuden mit dem erforderlich
en Gefälle, schallgedämmten Rohrschellen, einschl. Form
- und Verbindungsstücke sowie Dichtungen, Größe : DN 40
 liefern und verlegen
Menge: 68,000 lfdm
Zuordnung: 411 DIN276_06

**7.02 HT-Anschlußleitung DN 50**
HT-Anschlußleitung DN 50 aus Rotstrichrohr Polypropylen
 PP nach DIN 19560, schwer entflammbar, als Anschluß- b
zw. Verbindungsleitung in Gebäuden mit dem erforderlich
en Gefälle, schallgedämmten Rohrschellen, einschl. Form
- und Verbindungsstücke sowie Dichtungen, Größe : DN 50
 liefern und verlegen
Menge: 128,000 lfdm
Zuordnung: 411 DIN276_06

**7.03 HT-Anschlußleitung DN 90**
HT-Anschlußleitung DN 90 aus Rotstrichrohr Polypropylen
 PP nach DIN 19560, schwer entflammbar, als Anschluß- b
zw. Verbindungsleitung in Gebäuden mit dem erforderlich
en Gefälle, schallgedämmten Rohrschellen, einschl. Form
- und Verbindungsstücke sowie Dichtungen, Größe : DN 90
 liefern und verlegen
Menge: 77,000 lfdm
Zuordnung: 411 DIN276_06

**7.04 HT-Sifonwinkel DN 40**
HT-Sifonwinkel DN 40 aus Polypropylen PP nach DIN 19560
, schwer entflammbar, für den Anschluß an die Sanitärob
jekte, einschl. Dichtmanschette, liefern und einbauen
Menge: 48,000 Stck
Zuordnung: 411 DIN276_06

**7.05 Umwicklung mit Misselfix bis 50 mm Durchmesser**
Umwicklung mit Misselfix bis 50 mm Durchmesser mit unve
rrottbarer Isolierbinde aus PE- Schaumfaser-Verbund mit
 Feuchtigkeitssperre, für Verteilungsleitung liefern un
d herstellen
Menge: 196,000 lfdm
Zuordnung: 411 DIN276_06

**7.06 Umwicklung mit Misselfix bis 100 mm Durchmesser**
Umwicklung mit Misselfix bis 100 mm Durchmesser mit unv
errottbarer Isolierbinde aus PE- Schaumfaser-Verbund mi
t Feuchtigkeitssperre, für Verteilungsleitung liefern u
nd herstellen
Menge: 77,000 lfdm
Zuordnung: 411 DIN276_06

**7.07 Kupferrohrleitung im Pressfitting- System 15 mm**
Kupferrohrleitung im Pressfitting- System 15 mm nach DI
N EN 1057 aus korrosionsgeschütztem Kupferrohr, einschl
. der erforderlichen Pressfittings Viega-"profipress" a
us Rotguß/Kupfer mit DIN-DVGW-Prüfzeichen nach GW 392,
Befestigung mit Schallschutz Dimension : DN 13 Rohrgröß
e : 15 x 1.0 mm Gütequalität : RAL liefern und verlegen
Menge: 380,000 lfdm
Zuordnung: 412 DIN276_06

**7.08 Kupferrohrleitung im Pressfitting- System 18 mm**
Kupferrohrleitung im Pressfitting- System 18 mm nach DI
N EN 1057 aus korrosionsgeschütztem Kupferrohr, einschl
. der erforderlichen Pressfittings Viega-"profipress" a
us Rotguß/Kupfer mit DIN-DVGW-Prüfzeichen nach GW 392,
Befestigung mit Schallschutz Dimension : DN 15 Rohrgröß
e : 18 x 1.0 mm Gütequalität : RAL liefern und verlegen
Menge: 160,000 lfdm
Zuordnung: 412 DIN276_06

**7.09 Kupferrohrleitung im Pressfitting- System 22 mm**
Kupferrohrleitung im Pressfitting- System 22 mm nach DI
N EN 1057 aus korrosionsgeschütztem Kupferrohr, einschl
. der erforderlichen Pressfittings Viega-"profipress" a
us Rotguß/Kupfer mit DIN-DVGW-Prüfzeichen nach GW 392,
Befestigung mit Schallschutz Dimension : DN 20 Rohrgröß
e : 22 x 1.0 mm Gütequalität : RAL liefern und verlegen
Menge: 90,000 lfdm
Zuordnung: 412 DIN276_06

**7.10 Dämmung der Rohrleitung in der Vorwandinstallation 4x 15mm**
Dämmung der Rohrleitung in der Vorwandinstallation 4x 1
5mm Dämmung der Rohrleitung in der Vorwandinstallation
mit Schutzschlauch FLEX PE-Plus 4x 15mm, mit PE- Schutz
mantel außen und PE-Gleitfolie innen aus zylindrisch ex
trudiertem, geschlossenenzelligem Polyethylen Weichscha
um ungeschlitzt 100 prozentig HFCKW- und FCKW-frei Wärm
eleitzahl-Rechenwert: gemäß DIN 52613 Temperatureinsatz
bereich: bis 90 Grad Mitteltemperatur: 10 Grad (0,036 W
/mK), 40 Grad (0,040 W/mK) Baustoffklasse: DIN-EN 4102,
 Euroklasse E (vormals B 2) allgemeine bauaufsichtliche
 Zulassung: Z-23.14-1032 Isolierstärke: 4 mm Farbe: rot
 Fabrikat: CONEL Modell: FLEX PE Plus oder Gleichwertig
 liefern und montieren
Menge: 380,000 lfdm
Zuordnung: 412 DIN276_06

**7.11 Dämmung der Rohrleitung in der Vorwandinstallation 4x 18mm**
Dämmung der Rohrleitung in der Vorwandinstallation 4x 1
8mm wie vor jedoch Dämmung 4x 18mm liefern und montiere
n
Menge: 160,000 lfdm
Zuordnung: 412 DIN276_06

**7.12 Dämmung der Rohrleitung in der Vorwandinstallation 4x 22mm**
Dämmung der Rohrleitung in der Vorwandinstallation 4x 2
2mm wie vor jedoch Dämmung 4x 22mm liefern und montiere
n
Menge: 90,000 lfdm
Zuordnung: 412 DIN276_06

**7.13 Rotguß-Wandscheibe im Pressfitting- System DN 15**
Rotguß-Wandscheibe im Pressfitting- System DN 15 kurz,
Pressfitting Viega- "profipress" mit DIN-DVGW-Prüfzeich
en nach GW 392, ohne Schalldämmung und Hahnverlängerung
 Größe : DN 15 x 1/2" liefern und einbauen
Menge: 336,000 Stck
Zuordnung: 412 DIN276_06

**7.14 Schallisolierung der Wandscheibe DN 15**
Schallisolierung der Wandscheibe DN 15 Schallschlucker
aus Gummi gegen Schallübertragung, mit Halter zum Ansch
rauben, Fabrikat : Viega Typ : Silenta Größe : DN 15 x
R 1/2" liefern und herstellen
Menge: 336,000 Stck
Zuordnung: 412 DIN276_06

**7.15 Eckventile 1/2" und Geruchverschluß 1 1/4"**
2 Eckventile 1/2" und Geruchverschluß 1 1/4" für KW und
 WW, Oberfläche verchromt, liefern und montieren, Ansch
luss an Waschbecken / Waschtisch
Menge: 96,000 Satz
Zuordnung: 412 DIN276_06

**7.16 Kombieckventil DN 15 verchromt mit RU/RV**
Kombieckventil DN 15 verchromt mit RU/RV Auslaufventil
als Kombieckventil DN 15 verchromt mit RU/RV, mit Rohrb
elüfter und Rückflußverhinderer, einschl. Rosette liefe
rn und montieren
Menge: 48,000 Stck
Zuordnung: 412 DIN276_06

**7.17 Ablauf für Waschmaschine**
Ablauf für Waschmaschine bestehend aus: Sifon für Wasch
geräte Dallmer 40mm für Auf Putz Montage mit Tülle Dall
mer HL410 liefern und montieren
Menge: 48,000 Stck
Zuordnung: 412 DIN276_06

**7.18 Wand-WC-Installationselement Duofix**
Wand-WC-Installationselement Duofix Montageelement für
Wand-WC mit UP- Spülkasten für Betätigung von vorne, fü
r 2-Mengen- oder Spül-Stopp-Technik, zum Einbau in eine
 teilhohe oder raumhohe Vorwandinstallation im Trockenb
au, zum Einbau in raumhohe Installationswand im Trocken
bau, geeignet für Fußbodenaufbau 0-20 cm, UP- Spülkaste
n 6/7,5 l, Eckventil 1/2" mit Steckadapter, PE-Wand-WC-
Bogen Ø 90 mm, PE-Übergangsstück Ø 110/90, PE- Anschlus
sgarnitur Ø 90 mm, mit Bausatz für Vorwandinstallation,
 Traverse für Beplankungsauflage, Befestigungsmaterial
Fabrikat : Geberit Modell : Basic Type : UP100 Bauhöhe
: 112 cm Abstandsmaß : 180 und 230 mm Elementtiefe : 15
 cm, tiefenverstellbar liefern und montieren
Menge: 48,000 Stck
Zuordnung: 412 DIN276_06

**7.19 Waschtisch-Installationselement Duofix**
Waschtisch-Installationselement Duofix Montageelement f
ür Waschtisch mit Einlocharmatur, zum Einbau in eine te
ilhohe oder raumhohe Vorwandinstallation im Trockenbau,
 zum Einbau in raumhohe Installationswand im Trockenbau
, geeignet für Fußbodenaufbau 0-20 cm, 2 universelle Wa
sseranschlüsse 1/2", PE-Ablauf-Bogen Ø 50 mm, mit Bausa
tz für Vorwandinstallation, Traverse für Beplankungsauf
lage, Befestigungsmaterial Fabrikat : Geberit Modell :
Basic Type : Object Bauhöhe : 112 cm Abstandsmaß : vers
tellbar Elementtiefe : 12 cm, tiefenverstellbar liefern
 und montieren
Menge: 48,000 Stck
Zuordnung: 412 DIN276_06

**7.20 Wasserzähler-Miniblock DN 20**
Wasserzähler-Miniblock DN 20 für zwei Koax-Unterputz-Me
ßkapseln der HWW, mit Keramikscheibenabsperrventilen un
d Wasserzählerunterteilen im schalldämmenden Gehäuse, e
inschl. Überströmkappen, Montageeinputzhauben und Ansch
lußstücke sowie Chromgarnitur mit Rosetten, Zylinder un
d Griffoberteilen, ohne Messkapsel Fabrikat : Deltamess
 Unterteil : Messing Maße : 300 x 200 x 65 mm Anschlüss
e : R 3/4" IG liefern und montieren
Menge: 48,000 Stck
Zuordnung: 412 DIN276_06

**7.21 Neue Kalt- und Warmwassermesskapsel von Hamburg Wasser besorgen**
Neue Kalt- und Warmwassermesskapseln von Hamburg Wasser
 besorgen, anliefern und montieren, Einbauprotokoll ers
tellen, inkl. Antragsabwicklung mit Hamburg Wasser
Menge: 16,000 Stck
Zuordnung: 412 DIN276_06

**7.22 Vorhandene Kaltwassermesskapsel von Hamburg Wasser ausbauen**
Vorhandene Kalt- oder Warmwassermesskapsel von Hamburg
Wasser ausbauen, erfassen, einlagern und nach Fertigste
llung wieder montieren
Menge: 64,000 Stck
Zuordnung: 412 DIN276_06

### 8 Sanitäre Objekte

**8.01 Betätigungsplatte weiss-alpin**
Betätigungsplatte weiss-alpin für Wandeinbauspülkasten
mit wassersparender 2-Mengen-Auslösung, Betätigung von
vorne, einschl. Befestigungsrahmen und -material, Fabri
kat : Geberit Farbe : weiß - alpinliefern und montieren

Serie nach Wahl AN:________________
Menge: 48,000 Stck
Zuordnung: 412 DIN276_06

**8.02 Wand-Tiefspül-WC Hausmarke**
Wand-Tiefspül-WC Hausmarke mit Schallschutzset Fabrikat
 : nach unserer Wahl Serie : Hausmarke Farbe : weiß lie
fern und montieren
Menge: 48,000 Stck
Zuordnung: 412 DIN276_06

**8.03 WC-Sitz Hausmodell**
*** Grundposition ZZ 001.0
WC-Sitz Hausmodell passend zur Vorpositionaus Kunststof
f mit Deckel, einschl. Kunststoffscharniere, Fabrikat :
 nach unserer Wahl Modell : Objekt Farbe : weiß liefern
 und montieren
Menge: 48,000 Stck
Zuordnung: 412 DIN276_06

**8.04 Wandtiefspül-WC Connect kompakt weiss 600 mm Ideal Standard**
*** Wahlposition ZZ 001.1
Wandtiefspül-WC Connect kompakt weiss 600 mm Ideal Stan
dard mit Schallschutzsetliefern und montieren
Menge: 48,000 Stck
Zuordnung: 412 DIN276_06

**8.05 Waschtisch Hausmarke 60 cm**
Waschtisch Hausmarke 60 cm für Einlocharmatur, einschl.
 Befestigungen Fabrikat : nach unserer Wahl Serie : Hau
smarke Größe : 60 cm Farbe : weiss liefern und montiere
n
Menge: 48,000 Stck
Zuordnung: 412 DIN276_06

**8.06 Wandtiefspül-WC Connect kompakt weiss 700 mm Ideal Standard**
*** Wahlposition ZZ 001.2
*** Bedarfsposition ohne GB
Wandtiefspül-WC Connect kompakt weiss 700 mm Ideal Stan
dard mit Schallschutzsetliefern und montieren
Menge: 3,000 Stck
Zuordnung: 412 DIN276_06

**8.07 Waschtischunterschrank Cube 65 cm Ideal Standard Connect**
*** Wahlposition ZZ 001.3
*** Bedarfsposition ohne GB
Für Waschtisch 70 cm aus Vorposition,
Dekor weiß, Eiche oder Nussbaum,
liefern und montieren
Menge: 3,000 Stck
Zuordnung: 412 DIN276_06

**8.08 Kaldewei Duschwanne 80/80/14 cm**
Kaldewei Duschwanne 80/80/14 cm stahlemailliert, flache
 Form Fabrikat : Kaldewei Modell : Sanidusch Farbe : we
iß Maße : 80 x 80 x 14 cm Ablauf : 52 mm Fußgestelle /
Wannenträger in gesonderter Position

liefern und montieren
Menge: 30,000 Stck
Zuordnung: 412 DIN276_06

**8.09 Poresta Duschwannenträger 80/80/14 cm**
*** Grundposition ZZ 004.0
Poresta Duschwannenträger 80/80/14 cm aus Styropor, wär
me- und schalldämmend, passend für flache Duschwanne (V
orposition), unter Hinzulieferung von Mörtel Fabrikat :
 Illbruck Modell : Porestafür : Kaldewei Maße : 80 x 80
 x 15 cm liefern und aufstellen
Menge: 30,000 Stck
Zuordnung: 412 DIN276_06

**8.10 Fußgestell zur Duschwanne 80/80/14 cm**
*** Wahlposition ZZ 004.1
Fußgestell zur Duschwanne wie vorfür : Kaldewei Maße :
80 x 80 x 15 cm liefern und aufstellen
Menge: 30,000 Stck
Zuordnung: 412 DIN276_06

**8.11 Verkleidung Duschsockel mit Wediplatte**
*** Wahlposition ZZ 004.2
Verkleidung Duschtassen-Sockel (Vorposition), montiert
auf Wannenfüßen lot-und fluchtgerecht mit Wedi-Platte o
der gleichwertig zum Nachfolgenden überfliesen.
Verkleidung 2 Seitig 80 x 80 cm
Montage fachgerecht mit geeignetem Kleber, leifern und
montieren
Menge: 30,000 Stck
Zuordnung: 412 DIN276_06

**8.12 Standrohrventil mit Standrohr**
Standrohrventil mit Standrohr Ablaufgarnitur für Duschw
annen mit 52 mm Ablaufloch, Standrohr aus Messing verch
romt, Ventil aus Edelstahl, Plattendurchmesser 70mm mit
 gelenkigem Geruchverschluß aus Kunststoff Größe : 1 1/
2" x 40/50mm Abgang : 45 Grad Wasserstand : 120 mm lief
ern und montieren
Menge: 30,000 Stck
Zuordnung: 412 DIN276_06

**8.13 Kaldewei Badewanne 170/70 cm**
Kaldewei Badewanne 170/70 cm stahlemailliert, Parallelf
orm Fabrikat : Kaldewei Modell : Saniform-Plus Farbe :
weiß Maße : 170 x 70 cm Fußgestelle / Wannenträger in g
esonderter Position

 liefern und montieren
Menge: 18,000 Stck
Zuordnung: 412 DIN276_06

**8.14 Zulage Griffe**
*** Bedarfsposition ohne GB
Zulage zur Vorposition- Ausführung mit Haltegriffen in
der Wanne
Menge: 8,000 Stck
Zuordnung: 412 DIN276_06

**8.15 Poresta Badewannenträger 170 / 70 cm**
*** Grundposition ZZ 006.0
Poresta Badewannenträger 170 /70  cm aus Styropor, wärm
e- und schalldämmend, passend für Badewanne (Vorpositio
n), unter Hinzulieferung von Mörtel Fabrikat : Illbruck
 Modell : Porestafür : Kaldewei Maße : 170 /70  cm lief
ern und aufstellen
Menge: 18,000 Stck
Zuordnung: 412 DIN276_06

**8.16 Fußgestell zur Badewanne 170/70 cm**
*** Wahlposition ZZ 006.1
Fußgestell zur Badewanne wie vorfür : Kaldewei Maße : 1
70 / 70 cm liefern und aufstellen
Menge: 18,000 Stck
Zuordnung: 412 DIN276_06

**8.17 Wannenverkleidung mit Poresta Rechteckschürze 170**
*** Grundposition ZZ 010.0
Wannenverkleidung mit Poresta-Rechteckschürze zur Badew
anne 170 / 70 aus Vorposition montiert auf Wannenfüßen
lot-und fluchtgerecht zum Nachfolgenden überfliesen.
Verkleidung nur als 1-Teilige Seitenschürze (Längsseite
)
Montage fachgerecht mit geeignetem Kleber, leifern und
montieren
Menge: 18,000 Stck
Zuordnung: 412 DIN276_06

**8.18 Kaldewei Badewanne 180 /80 cm**
*** Grundposition ZZ 011.0
Kaldewei Badewanne 180/80 cm stahlemailliert, Parallelf
orm Fabrikat : Kaldewei Modell : Saniform-Plus Farbe :
weiß Maße : 180 x 80 cm Fußgestelle / Wannenträger in g
esonderter Position

 liefern und montieren
Menge: 3,000 Stck
Zuordnung: 412 DIN276_06

**8.19 Poresta Badewannenträger 180 / 80 cm**
*** Grundposition ZZ 008.0
Poresta Badewannenträger 180/80 cm aus Styropor, wärme-
 und schalldämmend, passend für Badewanne (Vorposition)
, unter Hinzulieferung von Mörtel Fabrikat : Illbruck M
odell : Porestafür : Kaldewei Maße : 180 /80  cm liefer
n und aufstellen
Menge: 3,000 Stck
Zuordnung: 412 DIN276_06

**8.20 Fußgestell zur Badewanne 180/80 cm**
*** Grundposition ZZ 013.0
Fußgestell zur Badewanne wie vorfür : Kaldewei Maße : 1
80 / 80 cm liefern und aufstellen
Menge: 3,000 Stck
Zuordnung: 412 DIN276_06

**8.21 Wannenverkleidung mit Poresta Rechteckschürze 180**
*** Wahlposition ZZ 008.2
Wannenverkleidung mit Poresta-Rechteckschürze zur Badew
anne 180 / 80 aus Vorposition montiert auf Wannenfüßen
lot-und fluchtgerecht zum Nachfolgenden überfliesen.
Verkleidung nur als 1-Teilige Seitenschürze (Längsseite
)
Montage fachgerecht mit geeignetem Kleber, leifern und
montieren
Menge: 3,000 Stck
Zuordnung: 412 DIN276_06

**8.22 Kaldewei Badewanne 160 /70 cm**
*** Wahlposition ZZ 010.1
*** Bedarfsposition ohne GB
Kaldewei Badewanne 160/70 cm stahlemailliert, Parallelf
orm Fabrikat : Kaldewei Modell : Saniform-Plus  362-1 V
3 mit abgeschrägter Ecke beim Einlauf linksFarbe : weiß
 Maße : 160 / 70  cm Abgeschrägte EckeFußgestelle / Wan
nenträger in gesonderter Position

 liefern und montieren
Menge: 3,000 Stck
Zuordnung: 412 DIN276_06

**8.23 Poresta Badewannenträger 160 /70 cm**
*** Wahlposition ZZ 011.1
*** Bedarfsposition ohne GB
Poresta Badewannenträger 160 /70 cm aus Styropor, wärme
- und schalldämmend, passend für Badewanne (Vorposition
), unter Hinzulieferung von Mörtel Fabrikat : Illbruck
Modell : Porestafür : Kaldewei Maße : 160 / 70  cm lief
ern und aufstellen
Menge: 3,000 Stck
Zuordnung: 412 DIN276_06

**8.24 Fußgestell zur Badewanne 160 / 70 cm**
*** Wahlposition ZZ 008.3
*** Bedarfsposition ohne GB
Fußgestell zur Badewanne wie vorfür : Kaldewei Maße : 1
60 /70  cm liefern und aufstellen
Menge: 3,000 Stck
Zuordnung: 412 DIN276_06

**8.25 Wannenverkleidung mit Poresta Rechteckschürze 180**
*** Wahlposition ZZ 013.1
*** Bedarfsposition ohne GB
Wannenverkleidung mit Poresta-Rechteckschürze zur Badew
anne 160 / 70 aus Vorposition montiert auf Wannenfüßen
lot-und fluchtgerecht zum Nachfolgenden überfliesen.
Verkleidung nur als 2-Teilige Seitenschürze (Längsseite
 + Stirnseite)
Montage fachgerecht mit geeignetem Kleber, leifern und
montieren
Menge: 3,000 Stck
Zuordnung: 412 DIN276_06

**8.26 Ab- und Überlaufgarnitur mit Drehgriff**
Ab- und Überlaufgarnitur mit Drehgriff für Normalbadewa
nnen und tiefe Duschwannen, mit Überlaufrohr, Kunststof
f-Geruchverschluß, Ausstattungsset mit Drehgriff und Ve
ntilteller verchromt Größe : 1 1/2" x 40/50 mm Abgang :
 45 Grad liefern und montieren
Menge: 21,000 Stck
Zuordnung: 412 DIN276_06

**8.27 Einhand-Waschtischbatterie Hausmarke m.Ablaufgarnitur verchromt**
*** Grundposition ZZ 014.0
Einhand-Waschtischbatterie Hausmarke m.Ablaufgarnitur v
erchromt Einhand-Waschtischbatterie mit Keramik- Kartus
che, Luftsprudler, Zugstangen- Ablaufgarnitur Serie : H
ausmarke Oberfläche : verchromt liefern und montieren
Menge: 48,000 Stck
Zuordnung: 412 DIN276_06

**8.28 Einhand-Waschtischbatterie Zenta m.Ablaufgarnitur verchromt Kludi**
*** Grundposition ZZ 015.0
Einhand-Waschtischbatterie Zenta m.Ablaufgarnitur verch
romt Kludi Einhand-Waschtischbatterie mit Keramik- Kart
usche, Luftsprudler, Zugstangen- Ablaufgarnitur und Rap
id-Montage-System, Fabrikat : Kludi Serie : Zenta Ausla
dung : 150mm Oberfläche : verchromt liefern und montier
en
Menge: 48,000 Stck
Zuordnung: 412 DIN276_06

**8.29 Einhand-Waschtischbatterie Hansgrohe Focus E2 m.Ablaufgarnitur verchro mt**
*** Wahlposition ZZ 015.1
Einhand-Waschtischbatterie Zenta m.Ablaufgarnitur verch
romt Kludi Einhand-Waschtischbatterie mit Keramik- Kart
usche, Luftsprudler, Zugstangen- Ablaufgarnitur und Rap
id-Montage-System, Fabrikat : HansgroheSerie : Focus E2
Ausladung : 101 mm Oberfläche : verchromt liefern und m
ontieren
Menge: 48,000 Stck
Zuordnung: 412 DIN276_06

**8.30 Einhand-AP-Brausebatterie Hausmarke**
*** Grundposition ZZ 016.0
Einhand-AP-Brausebatterie Hausmarke verchromt mit Keram
ik-Kartusche, verdeckten S-Anschlüssen und Brauseabgang
 1/2" unten, Brausegarnitur mit Stange 90cm Handbrause
und Schlauch 160cm verchromt Fabrikat : Hausmarke Oberf
läche : verchromt liefern und montieren
Menge: 30,000 Stck
Zuordnung: 412 DIN276_06

**8.31 Einhand-AP-Brausebatterie Kludi Zenta**
*** Grundposition ZZ 017.0
Einhand-AP-Brausebatterie Zenta verchromt Kludi mit Ker
amik-Kartusche, verdeckten S-Anschlüssen und Brauseabga
ng 1/2" unten, Brausegarnitur Zenta 3S mit Stange 90cm
Handbr.3S und Schlauch 160cm verchromt Fabrikat : Kludi
 Serie : Zenta Oberfläche : verchromt liefern und monti
eren
Menge: 30,000 Stck
Zuordnung: 412 DIN276_06

**8.32 Einhand-AP-Brausebatterie Hansgrohe Focus E2**
*** Wahlposition ZZ 017.1
Einhand-AP-Brausebatterie hansgrohe Focus E2verchromt
mit Keramik-Kartusche, Brauseabgang 1/2" unten, Brauseg
arnitur  mit Stange 90cm Handbr.Schlauch 160cmFabrikat
: HansgroheSerie : Focus E2Oberfläche : verchromt liefe
rn und montieren
Menge: 30,000 Stck
Zuordnung: 412 DIN276_06

**8.33 Einhand-AP-Badebatterie Hausmarke**
*** Grundposition ZZ 018.0
Einhand-AP-Badebatterie Hausmarke verchromt mit Keramik
-Kartusche, verdeckten S-Anschlüssen und Brauseabgang 1
/2" unten, Brausegarnitur mit Stange 90cm Handbrause un
d Schlauch 160cm verchromt Fabrikat : Hausmarke Oberflä
che : verchromt liefern und montieren
Menge: 21,000 Stck
Zuordnung: 412 DIN276_06

**8.34 Einhand-AP-Badebatterie Kludi Zenta**
*** Grundposition ZZ 019.0
Einhand-AP-Badebatterie Zenta verchromt Kludi mit Keram
ik-Kartusche, verdeckten S-Anschlüssen und Brauseabgang
 1/2" unten, Brausegarnitur Zenta 3S mit Stange 90cm Ha
ndbr.3S und Schlauch 160cm verchromt Fabrikat : Kludi S
erie : Zenta Oberfläche : verchromt liefern und montier
en
Menge: 21,000 Stck
Zuordnung: 412 DIN276_06

**8.35 Einhand-AP-Badebatterie Hansgrohe Focus E2**
*** Wahlposition ZZ 019.1
Einhand-AP-Badebatterie verchromt mit Keramik-Kartusche
, verdeckten S-Anschlüssen und Brauseabgang 1/2" unten,
 Brausegarnitur mit Stange 90cm und Schlauch 160cm verc
hromt Fabrikat : HansgroheSerie : Focus E2Oberfläche :
verchromt liefern und montieren
Menge: 21,000 Stck
Zuordnung: 412 DIN276_06

**8.36 Papierhalter mit Deckel**
Papierhalter mit Deckel verchromt, einschl. Befestigung
, in Standardausführung, liefern und montieren
Menge: 48,000 Stck
Zuordnung: 412 DIN276_06

**8.37 Winkel-Duschstange**
Duschstange für Duschwanne 80 x 80 cm, zweisitig,
inkl. Befesitungsmittel liefern und montieren.
Duschvorhang nicht enthalten.
Oberfläche: Weiß, Chrom oder Edelstahl
Menge: 30,000 Stck
Zuordnung: 412 DIN276_06

### 9 Heizungsinstallation

**9.01 Herstellung der Anschlüsse am Übergabepunkt des Lichtblick Kraftwerkes .**
Herstellung der Anschlüsse am Übergabepunkt des Lichtbl
ick Kraftwerkes.
Menge: 2,000 Stck
Zuordnung: 422 DIN276_06

**9.02 Kupferrohrleitung im Pressfitting- System 15 mm**
Kupferrohrleitung im Pressfitting- System 15 mm nach DI
N EN 1057 aus korrosionsgeschütztem Kupferrohr, einschl
. der erforderlichen Pressfittings Viega-"profipress" a
us Rotguß/Kupfer mit DIN-DVGW-Prüfzeichen nach GW 392,
Befestigung mit Schallschutz Dimension : DN 13 Rohrgröß
e : 15 x 1.0 mm Gütequalität : RAL liefern und verlegen
Menge: 852,000 lfdm
Zuordnung: 422 DIN276_06

**9.03 Kupferrohrleitung im Pressfitting- System 18 mm**
Kupferrohrleitung im Pressfitting- System 18 mm nach DI
N EN 1057 aus korrosionsgeschütztem Kupferrohr, einschl
. der erforderlichen Pressfittings Viega-"profipress" a
us Rotguß/Kupfer mit DIN-DVGW-Prüfzeichen nach GW 392,
Befestigung mit Schallschutz Dimension : DN 15 Rohrgröß
e : 18 x 1.0 mm Gütequalität : RAL liefern und verlegen
Menge: 88,000 lfdm
Zuordnung: 422 DIN276_06

**9.04 Kupferrohrleitung im Pressfitting- System 22 mm**
Kupferrohrleitung im Pressfitting- System 22 mm nach DI
N EN 1057 aus korrosionsgeschütztem Kupferrohr, einschl
. der erforderlichen Pressfittings Viega-"profipress" a
us Rotguß/Kupfer mit DIN-DVGW-Prüfzeichen nach GW 392,
Befestigung mit Schallschutz Dimension : DN 20 Rohrgröß
e : 22 x 1.0 mm Gütequalität : RAL liefern und verlegen
Menge: 77,000 lfdm
Zuordnung: 422 DIN276_06

**9.05 Kupferrohrleitung im Pressfitting- System 28 mm**
Kupferrohrleitung im Pressfitting- System 28 mm nach DI
N EN 1057 aus korrosionsgeschütztem Kupferrohr, einschl
. der erforderlichen Pressfittings Viega-"profipress" a
us Rotguß/Kupfer mit DIN-DVGW-Prüfzeichen nach GW 392,
Befestigung mit Schallschutz Dimension : DN 25 Rohrgröß
e : 28 x 1.5 mm Gütequalität : RAL liefern und verlegen
Menge: 85,000 lfdm
Zuordnung: 422 DIN276_06

**9.06 Kupferrohrleitung im Pressfitting- System 35 mm**
Kupferrohrleitung im Pressfitting- System 35 mm nach DI
N EN 1057 aus korrosionsgeschütztem Kupferrohr, einschl
. der erforderlichen Pressfittings Viega-"profipress" a
us Rotguß/Kupfer mit DIN-DVGW-Prüfzeichen nach GW 392,
Befestigung mit Schallschutz Dimension : DN 32 Rohrgröß
e : 35 x 1.5 mm Gütequalität : RAL liefern und verlegen
Menge: 25,000 lfdm
Zuordnung: 422 DIN276_06

**9.07 Zulage für die Verlegung der Rohrleitungen in einem Schornsteinzug**
*** Bedarfsposition ohne GB
Zulage für die Verlegung der Rohrleitungen in einem Sch
ornsteinzug in das zweite Obergeschoss.
Die Heizleitungen laufen dabei von der horizontalen Ver
teilung im Keller ohne Abzweig durch die Schornsteinzüg
e in das Dachgeschoss (2. Obergeschoss).
Menge: 52,000 lfdm
Zuordnung: 422 DIN276_06

**9.08 Strangabsperrventil Kombi-3-Plus 3/4" Muffengewinde Handrad rot**
Strangabsperrventil Kombi-3-Plus 3/4" Muffengewinde Han
drad rot Strangabsperrventil Kombi-3-Plus 3/4" MNG Komb
i-3-Plus-rot V5000Y rot, für den Vorlauf, Gehäuse aus R
otguss. Generelle Entleerung und Differenzdruckmessung
mittels Adapter über das Oberteil, keine Anbauteile am
Ventilgehäuse. Wartungsfreie Spindelabdichtung durch Do
ppel-O-Ring, PTFE-Sitzabdichtung. DN 10 - 20 Universala
nschluss mit Muffengewinde nach DIN 2999 (ISO 7) für Ge
winderohr bzw. für Cu- und Präzisions-Stahlrohr 10 - 22
 mm unter Verwendung von Klemmring und Druckschraube. D
N 25 - 80 Anschluss mit Muffengewinde nach DIN 2999 (IS
O 7) für Gewinderohr liefern und montieren
Menge: 8,000 Stck
Zuordnung: 422 DIN276_06

**9.09 Strangregulierventil Kombi-3-Plus 3/4" Muffengewinde Handrad blau**
Strangregulierventil Kombi-3-Plus 3/4" Muffengewinde Ha
ndrad blau Strangregulierventil Kombi-3-Plus 3/4" MNG K
ombi-3-Plus-blau V5010Y blau, für den Rücklauf, Gehäuse
 aus Rotguss. Generelle Entleerung mittels Adapter über
 das Oberteil, nachträgliche Differenzdruckregelung dur
ch auf das Oberteil montierten Membranregler möglich, k
eine Anbauteile am Ventilgehäuse. Sichtbare Voreinstell
ungsanzeige bei verdecktem Voreinstellungsring, hohe Ge
nauigkeit durch Einzeljustierung. Wartungsfreie Spindel
abdichtung durch Doppel-O-Ring, PTFE-Sitzabdichtung. DN
 10 - 20 Universalanschluss mit Muffengewinde nach DIN
2999 (ISO 7) für Gewinderohr bzw. für Cu- und Präzision
s-Stahlrohr 10 - 22 mm unter Verwendung von Klemmring u
nd Druckschraube. DN 25 - 80 Anschluss mit Muffengewind
e nach DIN 2999 (ISO 7) für Gewinderohr liefern und mon
tieren
Menge: 8,000 Stck
Zuordnung: 422 DIN276_06

**9.10 Membranregler 0.1-0.3 bar f. Kombi-3-Pl. 3/8"-1 1/2"**
Membranregler 0.1-0.3 bar f. Kombi-3-Pl. 3/8"-1 1/2" Me
mbranregler 0.1-0.3 bar f. Kombi-3-Pl. MNG Membranregle
r V5012C Differenzdruckregelung durch einfaches Montier
en des Membranreglers auf die Standardarmatur Kombi-3-P
lus für den Rücklauf ohne Entleeren der Anlage. Membran
regler für den Rücklauf, 10 bar, für Heißwasser bis 130
 Grad C oder Glycol-Wassergemisch bis + 2 Grad C, Sollw
ert 0,05 - 0,1 bar mit V5012C0103 über Gegenfeder (Zube
hör). Max. Differenzdruck 2 bar, automatische Entlüftun
g. Mit Klemmringen und Druckschrauben zur Montage der I
mpulsleitung Cu-Rohr 4 x 1 mm inklusive Impulsleitung 8
00mm Membranregler ist bei vollem Betrieb der Anlage un
d abgesperrter Impulsleitung abnehmbar liefern und mont
ieren
Menge: 8,000 Stck
Zuordnung: 422 DIN276_06

**9.11 Universal-Ventilisolierung Isowa Velaclip DN 20 für Schrägsitzventile**
Universal-Ventilisolierung Isowa Velaclip DN 20 für Sch
rägsitzventile für die Dämmung der Regulierventile nach
 EnEV liefern und montieren
Menge: 16,000 Stck
Zuordnung: 422 DIN276_06

**9.12 Mineralwollrohrschale 15/20mm**
Mineralwollrohrschale 15/20mm mit gitternetzverstärkter
 Alu-Sandwich- Folie diffusionsdicht, Anwendungsbereich
 100% nach EnEV als Rohrleitungsdämmung liefern und mon
tieren
Menge: 101,000 lfdm
Zuordnung: 422 DIN276_06

**9.13 Mineralwollrohrschale 18/20mm**
Mineralwollrohrschale 18/20mm mit gitternetzverstärkter
 Alu-Sandwich- Folie diffusionsdicht, Anwendungsbereich
 100% nach EnEV als Rohrleitungsdämmung liefern und mon
tieren
Menge: 88,000 lfdm
Zuordnung: 422 DIN276_06

**9.14 Mineralwollrohrschale 22/20mm**
Mineralwollrohrschale 22/20mm mit gitternetzverstärkter
 Alu-Sandwich- Folie diffusionsdicht, Anwendungsbereich
 100% nach EnEV als Rohrleitungsdämmung liefern und mon
tieren
Menge: 77,000 lfdm
Zuordnung: 422 DIN276_06

**9.15 Mineralwollrohrschale 28/30mm**
Mineralwollrohrschale 28/30mm mit gitternetzverstärkter
 Alu-Sandwich- Folie diffusionsdicht, Anwendungsbereich
 100% nach EnEV als Rohrleitungsdämmung liefern und mon
tieren
Menge: 85,000 lfdm
Zuordnung: 422 DIN276_06

**9.16 Mineralwollrohrschale 35/30mm**
Mineralwollrohrschale 35/30mm mit gitternetzverstärkter
 Alu-Sandwich- Folie diffusionsdicht, Anwendungsbereich
 100% nach EnEV als Rohrleitungsdämmung liefern und mon
tieren
Menge: 25,000 lfdm
Zuordnung: 422 DIN276_06

**9.17 Dämmung der Verteilleitung im Fußbodenaufbau**
Dämmung der Verteilleitung im Fußbodenaufbau mit Quadro
 Schlauchisolierung FLEX CONEL PE 7x15mm ungeschl.rot L
änge 2m liefern und montieren
Menge: 751,000 lfdm
Zuordnung: 422 DIN276_06

**9.18 Heizkörper 11 300 / 400**
*** Grundposition ZZ 001.0
Heizkörper bestehend aus: 1 ST COSMO Flachheizkörper Pr
ofil T6 Typ 11 VM 300x400mm RAL9016 1 SA COSMO Schnellm
ontage-Konsolen-Set f.COSMO-Ventil-Platte BH 300mm 1 ST
 COSMO Thermostatkopf o.Nullstellung mit Klemmanschluss
 für Danfoss 1 ST COSMO Zweirohr-Hahnblock 3/4" AG Konu
s lose DN 20 Durchgang 10 bar 50mm 1 PAA MKV-M Klemmver
schraubung f.13-15mm 3/4" vernickelt f.Cu-u.Praezi.Sta.
2 Stk. 1 Stck liefern und montieren
Menge: 23,000 Stck
Zuordnung: 423 DIN276_06

**9.19 Heizkörper 11 400 / 400**
Heizkörper bestehend aus: 1 ST COSMO Flachheizkörper Pr
ofil T6 Typ 11 VM 400x400mm RAL9016 1 SA COSMO Schnellm
ontage-Konsolen-Set f.COSMO-Ventil-Platte BH 400mm 1 ST
 COSMO Thermostatkopf o.Nullstellung mit Klemmanschluss
 für Danfoss 1 ST COSMO Zweirohr-Hahnblock 3/4" AG Konu
s lose DN 20 Durchgang 10 bar 50mm 1 PAA MKV-M Klemmver
schraubung f.13-15mm 3/4" vernickelt f.Cu-u.Praezi.Sta.
2 Stk. 1 Stck liefern und montieren
Menge: 7,000 Stck
Zuordnung: 423 DIN276_06

**9.20 Heizkörper 21 300 / 400**
Heizkörper bestehend aus: 1 ST COSMO Flachheizkörper Pr
ofil T6 Typ 21 VM 300x400mm RAL9016 1 STCOSMO Schnellmo
ntage-Konsolen-Set f.COSMO-Ventil-Platte BH 300mm 1 ST
COSMO Thermostatkopf o.Nullstellung mit Klemmanschluss
für Danfoss 1 ST COSMO Zweirohr-Hahnblock 3/4" AG Konus
 lose DN 20 Durchgang 10 bar 50mm 1 PAA MKV-M Klemmvers
chraubung f.13-15mm 3/4" vernickelt f.Cu-u.Praezi.Sta.2
 Stk. 1 Stck liefern und montieren
Menge: 6,000 Stck
Zuordnung: 423 DIN276_06

**9.21 Heizkörper 21 300 / 1000 stehend**
Heizkörper bestehend aus: 1 ST COSMO Flachheizkörper Pr
ofil T6 Typ 21 VM 300x1000 mm RAL9016 3 ST Standkonsole
 Monclac f.Rohfussboden Type MCS hoehenverstellbar 215-
310mm 1 ST COSMO Thermostatkopf o.Nullstellung mit Klem
manschluss für Danfoss 1 ST COSMO Zweirohr-Hahnblock 3/
4" AG Konus lose DN 20 Durchgang 10 bar 50mm 1 PAA MKV-
M Klemmverschraubung f.13-15mm 3/4" vernickelt f.Cu-u.P
raezi.Sta.2 Stk. 1 Stck liefern und montieren
Menge: 1,000 Stck
Zuordnung: 423 DIN276_06

**9.22 Heizkörper 21 300 / 1000**
Heizkörper bestehend aus: 1 ST COSMO Flachheizkörper Pr
ofil T6 Typ 21 VM 300x1000 mm RAL9016 1 STCOSMO Schnell
montage-Konsolen-Set f.COSMO-Ventil-Platte BH 300mm 1 S
T COSMO Thermostatkopf o.Nullstellung mit Klemmanschlus
s für Danfoss 1 ST COSMO Zweirohr-Hahnblock 3/4" AG Kon
us lose DN 20 Durchgang 10 bar 50mm 1 PAA MKV-M Klemmve
rschraubung f.13-15mm 3/4" vernickelt f.Cu-u.Praezi.Sta
.2 Stk. 1 Stck liefern und montieren
Menge: 3,000 Stck
Zuordnung: 423 DIN276_06

**9.23 Heizkörper 21 300 / 1200 stehend**
Heizkörper bestehend aus: 1 ST COSMO Flachheizkörper Pr
ofil T6 Typ 21 VM 300x1200 mm RAL9016 3 ST Standkonsole
 Monclac f.Rohfussboden Type MCS hoehenverstellbar 215-
310mm 1 ST COSMO Thermostatkopf o.Nullstellung mit Klem
manschluss für Danfoss 1 ST COSMO Zweirohr-Hahnblock 3/
4" AG Konus lose DN 20 Durchgang 10 bar 50mm 1 PAA MKV-
M Klemmverschraubung f.13-15mm 3/4" vernickelt f.Cu-u.P
raezi.Sta.2 Stk. 1 Stck liefern und montieren
Menge: 7,000 Stck
Zuordnung: 423 DIN276_06

**9.24 Heizkörper 21 300 / 1200**
Heizkörper bestehend aus: 1 ST COSMO Flachheizkörper Pr
ofil T6 Typ 21 VM 300x1200 mm RAL9016 1 STCOSMO Schnell
montage-Konsolen-Set f.COSMO-Ventil-Platte BH 300mm 1 S
T COSMO Thermostatkopf o.Nullstellung mit Klemmanschlus
s für Danfoss 1 ST COSMO Zweirohr-Hahnblock 3/4" AG Kon
us lose DN 20 Durchgang 10 bar 50mm 1 PAA MKV-M Klemmve
rschraubung f.13-15mm 3/4" vernickelt f.Cu-u.Praezi.Sta
.2 Stk. 1 Stck liefern und montieren
Menge: 4,000 Stck
Zuordnung: 423 DIN276_06

**9.25 Heizkörper 21 400 / 400**
Heizkörper bestehend aus: 1 ST COSMO Flachheizkörper Pr
ofil T6 Typ 21 VM 400x400mm RAL9016 1 SA COSMO Schnellm
ontage-Konsolen-Set f.COSMO-Ventil-Platte BH 400mm 1 ST
 COSMO Thermostatkopf o.Nullstellung mit Klemmanschluss
 für Danfoss 1 ST COSMO Zweirohr-Hahnblock 3/4" AG Konu
s lose DN 20 Durchgang 10 bar 50mm 1 PAA MKV-M Klemmver
schraubung f.13-15mm 3/4" vernickelt f.Cu-u.Praezi.Sta.
2 Stk. 1 Stck liefern und montieren
Menge: 5,000 Stck
Zuordnung: 423 DIN276_06

**9.26 Heizkörper 21 400 / 600**
Heizkörper bestehend aus: 1 ST COSMO Flachheizkörper Pr
ofil T6 Typ 21 VM 400x600mm RAL9016 1 SA COSMO Schnellm
ontage-Konsolen-Set f.COSMO-Ventil-Platte BH 400mm 1 ST
 COSMO Thermostatkopf o.Nullstellung mit Klemmanschluss
 für Danfoss 1 ST COSMO Zweirohr-Hahnblock 3/4" AG Konu
s lose DN 20 Durchgang 10 bar 50mm 1 PAA MKV-M Klemmver
schraubung f.13-15mm 3/4" vernickelt f.Cu-u.Praezi.Sta.
2 Stk. 1 Stck liefern und montieren
Menge: 8,000 Stck
Zuordnung: 423 DIN276_06

**9.27 Heizkörper 21 400 / 720**
Heizkörper bestehend aus: 1 ST COSMO Flachheizkörper Pr
ofil T6 Typ 21 VM 400x720mm RAL9016 1 SA COSMO Schnellm
ontage-Konsolen-Set f.COSMO-Ventil-Platte BH 400mm 1 ST
 COSMO Thermostatkopf o.Nullstellung mit Klemmanschluss
 für Danfoss 1 ST COSMO Zweirohr-Hahnblock 3/4" AG Konu
s lose DN 20 Durchgang 10 bar 50mm 1 PAA MKV-M Klemmver
schraubung f.13-15mm 3/4" vernickelt f.Cu-u.Praezi.Sta.
2 Stk. 1 Stck liefern und montieren
Menge: 1,000 Stck
Zuordnung: 423 DIN276_06

**9.28 Heizkörper 21 500 / 520**
Heizkörper bestehend aus: 1 ST COSMO Flachheizkörper Pr
ofil T6 Typ 21 VM 500x520mm RAL9016 1 SA COSMO Schnellm
ontage-Konsolen-Set f.COSMO-Ventil-Platte BH 500mm 1 ST
 COSMO Thermostatkopf o.Nullstellung mit Klemmanschluss
 für Danfoss 1 ST COSMO Zweirohr-Hahnblock 3/4" AG Konu
s lose DN 20 Durchgang 10 bar 50mm 1 PAA MKV-M Klemmver
schraubung f.13-15mm 3/4" vernickelt f.Cu-u.Praezi.Sta.
2 Stk. 1 Stck liefern und montieren
Menge: 3,000 Stck
Zuordnung: 423 DIN276_06

**9.29 Heizkörper 21 600 / 600**
Heizkörper bestehend aus: 1 ST COSMO Flachheizkörper Pr
ofil T6 Typ 21 VM 600x600mm RAL9016 1 SA COSMO Schnellm
ontage-Konsolen-Set f.COSMO-Ventil-Platte BH 500mm 1 ST
 COSMO Thermostatkopf o.Nullstellung mit Klemmanschluss
 für Danfoss 1 ST COSMO Zweirohr-Hahnblock 3/4" AG Konu
s lose DN 20 Durchgang 10 bar 50mm 1 PAA MKV-M Klemmver
schraubung f.13-15mm 3/4" vernickelt f.Cu-u.Praezi.Sta.
2 Stk. 1 Stck liefern und montieren
Menge: 1,000 Stck
Zuordnung: 423 DIN276_06

**9.30 COSMO Bad- u.Designheizkörper**
*** Wahlposition ZZ 001.4
COSMO Bad- u.Designheizkörper Standard Bad- und Designh
eizkörper aus runden Stahl-Präzisionsheiz- und Sammelro
hren mit Wandbefestigungsset drehbarem Entlüftungsstopf
en, messing vernickelt G 1/2", selbstdichtend Blindstop
fen messing, vernickelt G 1/2" selbstdichtend Zweischic
htlackierung nach DIN 55900 Wärmeleistung geprüft nach
EN 442 bei 70/55/20 Grad = 284 Watt bei 55/45/20 Grad =
 189 Watt Betriebsdruck: 10 bar Prüfdruck: 13 bar Betri
ebstemperatur: max. 110 Grad Wasserinhalt: 2,7 l Anschl
üsse: 4x DN 15 (1/2") Innengewinde (Vor- und Rücklauf u
nten) Nabenabstand: 460 mm Bauhöhe: 714 mm Baulänge: 50
0 mm Bautiefe: 77 bis 99 mm verstellbar Farbe: verkehrs
weiss RAL 9016 Fabrikat: COSMO Modell: Standard oder gl
eichwertig liefern und montieren
Menge: 16,000 Stck
Zuordnung: 423 DIN276_06

**9.31 Heizkörperanschlußzubehör DN 15**
*** Wahlposition ZZ 001.5
Heizkörperanschlußzubehör DN 15 bestehend aus: - Thermo
statventil R 1/2" Eck- bzw. Durchgangsform, vernickelt,
 Fabrikat Heimeier, mit festem Fühlerkopf, weiß - abspe
rrbarer Rücklaufverschraubung R 1/2" Eck- bzw. Durchgan
gsform, vernickelt liefern und einbauen
Menge: 16,000 Satz
Zuordnung: 423 DIN276_06

**9.32 Heizkörper abnehmen und später wieder ansetzen**
Heizkörper abnehmen und später wieder ansetzen während
der Montagedauer für bauseitige Nebenleistungen entleer
en, abnehmen, zwischenlagern, später wieder ansetzen, a
uffüllen und entlüften
Menge: 72,000 Stck
Zuordnung: 423 DIN276_06

**9.33 Heizkörperanschlußzubehör DN 15**
Heizkörperanschlußzubehör DN 15 bestehend aus: - Thermo
statventil R 1/2" Eck- bzw. Durchgangsform, vernickelt,
 Fabrikat Heimeier, voreinstellbar, mit festem Fühlerko
pf, weiß - absperrbarer Rücklaufverschraubung R 1/2" Ec
k- bzw. Durchgangsform, vernickelt liefern, einbauen, E
instellwert für hydraulischen Abgleich ermitteln, justi
eren und dokumentieren
Menge: 80,000 Satz
Zuordnung: 423 DIN276_06

**9.34 Heizkörper 11 300 / 400**
*** Grundposition ZZ 003.0
Heizkörper bestehend aus: 1 ST COSMO Flachheizkörper Pr
ofil T6 Typ 11 VM 300x400mm RAL9016 1 SA COSMO Schnellm
ontage-Konsolen-Set f.COSMO-Ventil-Platte BH 300mm 1 ST
 COSMO Thermostatkopf o.Nullstellung mit Klemmanschluss
 für Danfoss 1 ST COSMO Zweirohr-Hahnblock 3/4" AG Konu
s lose DN 20 Durchgang 10 bar 50mm 1 PAA MKV-M Klemmver
schraubung f.13-15mm 3/4" vernickelt f.Cu-u.Praezi.Sta.
2 Stk. 1 Stck liefern und montieren
Menge: 32,000 Stck
Zuordnung: 423 DIN276_06

**9.35 COSMO Bad- u.Designheizkörper**
*** Grundposition ZZ 004.0
COSMO Bad- u.Designheizkörper Standard Bad- und Designh
eizkörper aus runden Stahl-Präzisionsheiz- und Sammelro
hren mit Wandbefestigungsset drehbarem Entlüftungsstopf
en, messing vernickelt G 1/2", selbstdichtend Blindstop
fen messing, vernickelt G 1/2" selbstdichtend Zweischic
htlackierung nach DIN 55900 Wärmeleistung geprüft nach
EN 442 bei 70/55/20 Grad = 284 Watt bei 55/45/20 Grad =
 189 Watt Betriebsdruck: 10 bar Prüfdruck: 13 bar Betri
ebstemperatur: max. 110 Grad Wasserinhalt: 2,7 l Anschl
üsse: 4x DN 15 (1/2") Innengewinde (Vor- und Rücklauf u
nten) Nabenabstand: 460 mm Bauhöhe: 714 mm Baulänge: 50
0 mm Bautiefe: 77 bis 99 mm verstellbar Farbe: verkehrs
weiss RAL 9016 Fabrikat: COSMO Modell: Standard oder gl
eichwertig liefern und montieren
Menge: 32,000 Stck
Zuordnung: 423 DIN276_06

**9.36 Heizkörperanschlußzubehör DN 15**
*** Wahlposition ZZ 004.3
Heizkörperanschlußzubehör DN 15 bestehend aus: - Thermo
statventil R 1/2" Eck- bzw. Durchgangsform, vernickelt,
 Fabrikat Heimeier, mit festem Fühlerkopf, weiß - abspe
rrbarer Rücklaufverschraubung R 1/2" Eck- bzw. Durchgan
gsform, vernickelt liefern und einbauen
Menge: 32,000 Satz
Zuordnung: 423 DIN276_06

**9.37 Heizkörper abnehmen und später wieder ansetzen**
Heizkörper abnehmen und später wieder ansetzen während
der Montagedauer für bauseitige Nebenleistungen entleer
en, abnehmen, zwischenlagern, später wieder ansetzen, a
uffüllen und entlüften
Menge: 32,000 Stck
Zuordnung: 423 DIN276_06

**9.38 Mineralwollrohrschale 15/20mm**
Mineralwollrohrschale 15/20mm mit gitternetzverstärkter
 Alu-Sandwich- Folie diffusionsdicht, Anwendungsbereich
 100% nach EnEV als Rohrleitungsdämmung liefern und mon
tieren
Menge: 120,000 lfdm
Zuordnung: 422 DIN276_06

**9.39 Mineralwollrohrschale 18/20mm**
Mineralwollrohrschale 18/20mm mit gitternetzverstärkter
 Alu-Sandwich- Folie diffusionsdicht, Anwendungsbereich
 100% nach EnEV als Rohrleitungsdämmung liefern und mon
tieren
Menge: 160,000 lfdm
Zuordnung: 422 DIN276_06

**9.40 Mineralwollrohrschale 22/20mm**
Mineralwollrohrschale 22/20mm mit gitternetzverstärkter
 Alu-Sandwich- Folie diffusionsdicht, Anwendungsbereich
 100% nach EnEV als Rohrleitungsdämmung liefern und mon
tieren
Menge: 24,000 lfdm
Zuordnung: 422 DIN276_06

**9.41 Mineralwollrohrschale 28/30mm**
Mineralwollrohrschale 28/30mm mit gitternetzverstärkter
 Alu-Sandwich- Folie diffusionsdicht, Anwendungsbereich
 100% nach EnEV als Rohrleitungsdämmung liefern und mon
tieren
Menge: 24,000 lfdm
Zuordnung: 422 DIN276_06

**9.42 Mineralwollrohrschale 35/30mm**
Mineralwollrohrschale 35/30mm mit gitternetzverstärkter
 Alu-Sandwich- Folie diffusionsdicht, Anwendungsbereich
 100% nach EnEV als Rohrleitungsdämmung liefern und mon
tieren
Menge: 46,000 lfdm
Zuordnung: 422 DIN276_06

**9.43 Heizkörper 21 500 / 400**
*** Menge vom Bieter einzutragen
Heizkörper bestehend aus: 1 ST COSMO Flachheizkörper Pr
ofil T6 Typ 21 VM 500x400mm RAL9016 1 SA COSMO Schnellm
ontage-Konsolen-Set f.COSMO-Ventil-Platte BH 500mm 1 ST
 COSMO Thermostatkopf o.Nullstellung mit Klemmanschluss
 für Danfoss 1 ST COSMO Zweirohr-Hahnblock 3/4" AG Konu
s lose DN 20 Durchgang 10 bar 50mm 1 PAA MKV-M Klemmver
schraubung f.13-15mm 3/4" vernickelt f.Cu-u.Praezi.Sta.
2 Stk. 1 Stck liefern und montieren
Einheit: Stck
Zuordnung: 423 DIN276_06

### 1 Stundenlohnarbeiten

**1.01 Stundenlohnarbeiten Meister**
*** Bedarfsposition ohne GB
Meisterstunden für unvorhersehbare Arbeiten auf Anordnu
ng der örtlichen Bauleitung.
Menge: 10,000 h
Zuordnung: 410 DIN276_06

**1.02 Stundenlohnarbeiten Facharbeiter**
*** Bedarfsposition ohne GB
Facharbeiterstunden für unvorhersehbare Arbeiten auf An
ordnung der örtlichen Bauleitung
Menge: 20,000 h
Zuordnung: 410 DIN276_06

**1.03 Stundenlohnarbeiten Hilfsarbeiter**
*** Bedarfsposition ohne GB
Hilfsarbeiterstunden für unvorhersehbare Arbeiten auf A
nordnung der örtlichenBauleitung
Menge: 20,000 h
Zuordnung: 410 DIN276_06

USt %: 19,00
